# Banda de ligação para a instalação de relva sintética

- Propriedade do ficheiro: CYPE INGENIEROS, S.A.
- Formato: FIEBDC-3/2002
- Moeda: EUR
- Custos indirectos: 3.00 %
- IVA: 23.00 %

## U Infra-estruturas no logradouro

### UD Recintos desportivos

#### UDB Pavimentos de relva sintética

**UDB030** m Banda de ligação para a instalação de relva sintética.
Banda de união para relva sintética em instalações desportivas, executada com membrana geotêxtil multicamada, impermeável e reforçada, composta por poliolefinas termoplásticas, provida de fibra para a adesão em ambas as faces, de 0,50 mm de espessura, fornecida em rolos de 300 mm de largura e 100 m de comprimento, disposta sobre base elástica drenante.
Inclui: Colocação da membrana geotêxtil. Aplicação da cola. Limpeza final.
Critério de medição de projecto: Comprimento medido segundo documentação gráfica de Projecto.
Critério de medição de obra: Medir-se-á o comprimento realmente executado segundo especificações de Projecto.

| Código | Un | Descrição | Rendimento | Preço | Importância |
|---|---|---|---|---|---|
| mt15rev070a | m | Banda de união para relva sintética em instalações desportivas, executada com membrana geotêxtil multicamada, impermeável e reforçada, composta por poliolefinas termoplásticas, provida de fibra para a adesão em ambas as faces, de 0,50 mm de espessura, fornecida em rolos de 300 mm de largura e 100 m de comprimento. (material) | 1.010 | 1.37 | 1.38 |
| mt47adc110a | kg | Cola especial de poliuretano bicomponente. (material) | 0.250 | 4.67 | 1.17 |
| mo041 | h | Oficial de 1ª construção de obra civil. (mão de obra) | 0.022 | 22.68 | 0.50 |
| mo087 | h | Ajudante de construção de obra civil. (mão de obra) | 0.022 | 22.13 | 0.49 |
| % | % | Custos directos complementares | 2 % | 3.54 | 0.07 |
|  |  | Custos directos |  |  | 3.61 |
