# Incorporação de sistema de captação solar térmica para instalação individual, sobre cobertura plana

- Propriedade do ficheiro: CYPE INGENIEROS, S.A.
- Formato: FIEBDC-3/2002
- Moeda: EUR
- Custos indirectos: 3.00 %
- IVA: 23.00 %

## Z Reabilitação energética

### ZC Aquecimento, climatização e A.Q.S.

#### ZCB Captação solar

**ZCB005** Ud Incorporação de sistema de captação solar térmica para instalação individual, sobre cobertura plana.
Reabilitação energética de edifício através da incorporação de colector solar térmico completo, dividido, para instalação individual, para colocação sobre cobertura plana, formado por: dois painéis de 2320x1930x90 mm em conjunto, superfície útil total 4,04 m², rendimento óptico 0,819 e coeficiente de perdas primário 4,227 W/m²K, segundo NP EN 12975-2; superfície absorvente e condutas de cobre; cobertura protectora de vidro de 4 mm de espessura; depósito de 300 l, com uma serpentina; grupo de bombagem individual com vaso de expansão de 18 l e vaso pre-expansão; central solar térmica programável; kit de montagem para dois painéis sobre cobertura plana; duplo tê sonda-purgador e purgador automático de ar. Inclusive liquido de enchimento para colector solar térmico.
Inclui: Marcação do conjunto. Colocação da estrutura suporte. Colocação e fixação dos painéis sobre a estrutura suporte. Colocação do sistema de acumulação solar. Ligação com a rede de abastecimento de água. Enchimento do circuito. Verificação do seu correcto funcionamento.
Critério de medição de projecto: Número de unidades previstas, segundo documentação gráfica de Projecto.
Critério de medição de obra: Medir-se-á o número de unidades realmente executadas segundo especificações de Projecto.

| Código | Un | Descrição | Rendimento | Preço | Importância |
|---|---|---|---|---|---|
| mt38csg010bj | Ud | Colector solar térmico completo, dividido, para instalação individual, para colocação sobre cobertura plana, formado por: dois painéis de 2320x1930x90 mm em conjunto, superfície útil total 4,04 m², rendimento óptico 0,819 e coeficiente de perdas primário 4,227 W/m²K, segundo NP EN 12975-2; superfície absorvente e condutas de cobre; cobertura protectora de vidro de 4 mm de espessura; depósito de 300 l, com uma serpentina; grupo de bombagem individual com vaso de expansão de 18 l e vaso pre-expansão; central solar térmica programável; kit de montagem para dois painéis sobre cobertura plana; duplo tê sonda-purgador e purgador automático de ar. (material) | 1.000 | 2822.04 | 2822.04 |
| mt38csg100 | l | Solução água-glicol para enchimento de colector solar térmico, para uma temperatura de trabalho de -28°C a +200°C. (material) | 2.720 | 4.00 | 10.88 |
| mo009 | h | Oficial de 1ª instalador de colectores solares. (mão de obra) | 4.865 | 23.31 | 113.40 |
| mo108 | h | Ajudante de instalador de colectores solares. (mão de obra) | 4.865 | 22.09 | 107.47 |
| % | % | Custos directos complementares | 2 % | 3053.79 | 61.08 |
|  |  | Custos directos |  |  | 3114.87 |
