# Caldeira a gás, doméstica, convencional, mural, para aquecimento e A.Q.S

- Propriedade do ficheiro: CYPE Ingenieros S.A.
- Formato: FIEBDC-3/2016
- Programa: Gerador de preços para construção civil. CYPE Ingenieros, S.A.
- Data: 11/06/2024
- Moeda: EUR
- Custos indirectos: 3 %
- IVA: 23 %

## I Instalações

### IC Aquecimento, arrefecimento, climatização e A.Q.S.

#### ICG Caldeiras a gás

**ICG032** Ud Caldeira a gás, doméstica, convencional, mural, para aquecimento e A.Q.S.
Caldeira mural a gás N, para aquecimento e A.Q.S. instantânea, câmara de combustão estanque, potência nominal 24 kW, potência de aquecimento 24 kW, potência de A.Q.S. 24 kW, eficiência energética classe C em aquecimento, eficiência energética classe B em A.Q.S., perfil de consumo XL, caudal específico de A.Q.S. segundo NP EN 625 de 11,8 l/min, dimensões 700x400x298 mm, peso 27,5 kg, acendimento electrónico e segurança por ionização, sem chama piloto. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj010a | Ud | Caldeira mural a gás N, para aquecimento e A.Q.S. instantânea, câmara de combustão estanque, potência nominal 24 kW, potência de aquecimento 24 kW, potência de A.Q.S. 24 kW, eficiência energética classe C em aquecimento, eficiência energética classe B em A.Q.S., perfil de consumo XL, caudal específico de A.Q.S. segundo NP EN 625 de 11,8 l/min, dimensões 700x400x298 mm, peso 27,5 kg, acendimento electrónico e segurança por ionização, sem chama piloto. (material) | 1 | 1165 | 1165.000 |
| mt38www012 | Ud | Material auxiliar para instalações de aquecimento e A.Q.S. (material) | 1 | 2.1 | 2.100 |
| mo004 | h | Oficial de 1ª instalador de aquecimento. (mão de obra) | 3.267 | 23.31 | 76.154 |
| mo103 | h | Ajudante de instalador de aquecimento. (mão de obra) | 3.267 | 22.09 | 72.168 |
| % | % | Custos directos complementares | 2 % | 1315.422 | 26.308 |
|  |  | Custos directos |  |  | 1341.730 |

## Recursos

**mt38cmj010a** Ud Caldeira mural a gás N
Dados técnicos: Custo energético 873.742 MJ; Emissão de CO2 68.004 kg
Resíduos:
- embalagem: re150101 Embalagens de papel e cartão. (componente de resíduo); rendimento 2.177 kg; Código LER 15 01 01; Massa do elemento 1 kg; Volume 0.001333 m3
- embalagem: re170201 Madeira. (componente de resíduo); rendimento 0.606 kg; Código LER 17 02 01; Massa do elemento 1 kg; Volume 0.000909 m3
