# Condutor de terra

- Propriedade do ficheiro: CYPE Ingenieros S.A.
- Formato: FIEBDC-3/2016
- Programa: Gerador de preços para construção civil. CYPE Ingenieros, S.A.
- Data: 28/03/2024
- Moeda: EUR
- Custos indirectos: 3 %
- IVA: 23 %

## I Instalações

### IE Eléctricas

#### IEP Sistemas de terra

**IEP025** m Condutor de terra.
Condutor de terra formado por cabo rígido nu de cobre entrançado, de 25 mm² de secção. Incluindo ligações realizadas com soldadura aluminotérmica, grampos e bornes de ligação. Totalmente montado, ligado e testado.
Inclui: Marcação do traçado. Colocação do condutor de terra. Ligação do condutor de terra através de bornes de união.
Critério de medição de projecto: Comprimento medido segundo documentação gráfica de Projecto.
Critério de medição de obra: Medir-se-á o comprimento realmente executado segundo especificações de Projecto.

| Código | Un | Descrição | Rendimento | Preço | Importância |
|---|---|---|---|---|---|
| mt35ttc010a | m | Condutor de cobre nu, de 25 mm². (material) | 1 | 1.3 | 1.300 |
| mt35www020 | Ud | Material auxiliar para instalações de tomada de terra. (material) | 0.1 | 1.15 | 0.115 |
| mo003 | h | Oficial de 1ª electricista. (mão de obra) | 0.107 | 23.31 | 2.494 |
| % | % | Custos directos complementares | 2 % | 3.909 | 0.078 |
|  |  | Custos directos |  |  | 3.987 |

Resíduos:
- colocação: mt35ttc010a Condutor de cobre nu, de 25 mm²; factor de resíduo 0.016009

## Recursos

**mt35ttc010a** m Condutor de cobre nu, de 25 mm²
Dados técnicos: Custo energético 8.237 MJ; Emissão de CO2 0.214 kg; Código LER 17 04 11; Massa do elemento 0.2225 kg; Volume 0.000148 m3
Resíduos:
- embalagem: re150101 Embalagens de papel e cartão. (componente de resíduo); rendimento 0.066 kg; Código LER 15 01 01; Massa do elemento 1 kg; Volume 0.001333 m3
