# Grelha electrosoldada, para protecção de caldeira de árvore

- Propriedade do ficheiro: CYPE Ingenieros S.A.
- Formato: FIEBDC-3/2016
- Programa: Gerador de preços para construção civil. CYPE Ingenieros, S.A.
- Data: 29/03/2024
- Moeda: EUR
- Custos indirectos: 3 %
- IVA: 23 %

## U Infra-estruturas no logradouro

### UM Mobiliário urbano

#### UMA Protecções de caldeiras de árvores

**UMA030** Ud Grelha electrosoldada, para protecção de caldeira de árvore.
Grelha electrossoldada anti-deslizante, de 766x766 mm, acabamento galvanizado a quente, formada por duas peças simétricas, realizadas com chapas portantes de aço laminado EN 10025 S235JR, em perfil plano laminado a quente, de 25x2 mm, separadas 34 mm entre si, separadores de varão quadrado retorcido, de aço com baixo conteúdo em carbono NP EN ISO 16120-2 C4D, de 4 mm de lado, separados 38 mm entre sí e aro de aço laminado EN 10025 S235JR, em perfil omega laminado a quente, de 25x2 mm, para protecção de caldeira de árvore, colocada sobre o aro de apoio. Inclusive marcação e aro de apoio.
Inclui: Marcação. Colocação do aro de apoio. Montagem da grelha.
Critério de medição de projecto: Número de unidades previstas, segundo documentação gráfica de Projecto.
Critério de medição de obra: Medir-se-á o número de unidades realmente executadas segundo especificações de Projecto.

| Código | Un | Descrição | Rendimento | Preço | Importância |
|---|---|---|---|---|---|
| mt07rel030a | Ud | Grelha electrossoldada anti-deslizante, de 766x766 mm, acabamento galvanizado a quente, formada por duas peças simétricas, realizadas com chapas portantes de aço laminado EN 10025 S235JR, em perfil plano laminado a quente, de 25x2 mm, separadas 34 mm entre si, separadores de varão quadrado retorcido, de aço com baixo conteúdo em carbono NP EN ISO 16120-2 C4D, de 4 mm de lado, separados 38 mm entre sí e aro de aço laminado EN 10025 S235JR, em perfil omega laminado a quente, de 25x2 mm, inclusive aro de apoio, de aço laminado EN 10025 S235JR, em perfil angular laminado a quente, de 30x30 mm, acabamento galvanizado a quente. (material) | 1 | 36.37 | 36.370 |
| mo041 | h | Oficial de 1ª construção de obra civil. (mão de obra) | 0.231 | 22.68 | 5.239 |
| mo087 | h | Ajudante de construção de obra civil. (mão de obra) | 0.231 | 22.13 | 5.112 |
| % | % | Custos directos complementares | 2 % | 46.721 | 0.934 |
|  |  | Custos directos |  |  | 47.655 |

Resíduos:
- colocação: mt07rel030a; factor de resíduo 0.0053

## Recursos

**mt07rel030a** Ud Grelha electrossoldada anti-deslizante
Dados técnicos: Custo energético 258.640 MJ; Emissão de CO2 26.176 kg; Código LER 17 04 05; Massa do elemento 10.15 kg; Volume 0.004833 m3
Resíduos:
- embalagem: re170203 Plástico. (componente de resíduo); rendimento 0.04 kg; Código LER 17 02 03; Massa do elemento 1 kg; Volume 0.001667 m3
