# Conjunto de ensaios

- Propriedade do ficheiro: CYPE INGENIEROS, S.A.
- Formato: FIEBDC-3/2002
- Moeda: EUR
- Custos indirectos: 3.00 %
- IVA: 23.00 %

## X Controlo de qualidade e ensaios

### XU Conjunto ensaios

#### XUX Conjunto ensaios

**XUX010** Ud Conjunto de ensaios.
Preço: 2000.00
Conjunto de ensaios, realizados por um laboratório acreditado na área técnica correspondente, necessários para o cumprimento da regulamentação vigente.
Critérios considerados na determinação do preço da unidade de obra: O preço inclui o aluguer, construção ou adaptação de locais para este fim, a manutenção em condições de segurança durante todo o período de tempo necessário e a demolição ou remoção final.
Critério de medição de projecto: Ensaios a realizar, segundo documentação do Plano de controlo de qualidade.

| Código | Un | Descrição | Preço |
|---|---|---|---|
| % | % | Custos directos complementares | 0.00 |
