# Caixa de passagem, pré-fabricada de polipropileno, visitável, modelo ARQ-5555-G "ADEQUA" de 55x55x50 cm

- Propriedade do ficheiro: CYPE INGENIEROS, S.A.
- Formato: FIEBDC-3/2002
- Moeda: EUR
- Custos indirectos: 3.00 %
- IVA: 23.00 %

## I Instalações

### IU Urbanas

#### IUS Redes de drenagem

**IUS073** Ud Caixa de passagem, pré-fabricada de polipropileno, visitável, modelo ARQ-5555-G "ADEQUA" de 55x55x50 cm.
Fornecimento e montagem de caixa de passagem enterrada, de 55x55x50 cm, pré-fabricada de polipropileno modelo ARQ-5555-G "ADEQUA", sobre base de betão simples C20/25 (X0(P); D25; S2; Cl 1,0) de 15 cm de espessura, com tampa reforçada pré-fabricada de polipropileno. Incluindo ligações de tubagens e remates. Totalmente montada, ligada e testada.
Inclui: Marcação da caixa. Eliminação das terras soltas do fundo da escavação. Betonagem e compactação do betão na execução da base. Colocação da caixa de visita pré-fabricada. Execução de aberturas para ligações de tubos. União e enchimento das juntas dos colectores à caixa. Colocação da tampa e dos acessórios. Eliminação de restos, limpeza final e remoção de entulho. Carga de entulho para camião ou contentor.
Critério de medição de projecto: Número de unidades previstas, segundo documentação gráfica de Projecto.
Critério de medição de obra: Medir-se-á o número de unidades realmente executadas segundo especificações de Projecto.

| Código | Un | Descrição | Rendimento | Preço | Importância |
|---|---|---|---|---|---|
| mt10hmf020p | m³ | Betão simples C20/25 (X0(P); D25; S2; Cl 1,0), fabricado em central, segundo NP EN 206-1. (material) | 0.108 | 94.78 | 10.24 |
| mt11apq010p | Ud | Caixa de passagem pré-fabricada visitável de polipropileno, 55x55x50 cm, ARQ-5555-G "ADEQUA", entradas fêmea de Ø 125 mm, Ø 160 mm, Ø 200 mm, Ø 250 mm e Ø 315 mm, e saídas macho de Ø 125 mm, Ø 160 mm, Ø 200 mm, Ø 250 mm e Ø 315 mm. (material) | 1.000 | 62.16 | 62.16 |
| mt11apq020p | Ud | Tampa reforçada para caixa de passagem pré-fabricada visitável de polipropileno, 55x55 cm, TAR-5555-G "ADEQUA", cor cinzento. (material) | 1.000 | 58.89 | 58.89 |
| au00auh020 |  | Calha para descarga do betão. | 1.000 | 0.00 | 0.00 |
| au00auh040 |  | Vibrador de betão, eléctrico. | 1.000 | 0.00 | 0.00 |
| mo040 | h | Oficial de 1ª construção de obra civil. (mão de obra) | 0.571 | 16.85 | 9.62 |
| mo085 | h | Ajudante de construção de obra civil. (mão de obra) | 0.421 | 16.45 | 6.93 |
| % | % | Custos directos complementares | 2 % | 147.84 | 2.96 |
|  |  | Custos directos |  |  | 150.80 |
