# Cobrimento protector sobre maciço existente

- Propriedade do ficheiro: CYPE INGENIEROS, S.A.
- Formato: FIEBDC-3/2002
- Moeda: EUR
- Custos indirectos: 3.00 %
- IVA: 23.00 %

## J Jardins

### JT Decoração e tratamento de superfícies

#### JTO Superfícies de materiais orgânicos

**JTO010** m² Cobrimento protector sobre maciço existente, realizado através de espalhamento de estilhas de madeira de pinho tratadas com fungicidas, com meios manuais, até formar uma camada uniforme de 10 cm de espessura mínima.
Cobrimento protector sobre maciço existente, realizado através de espalhamento de estilhas de madeira de pinho tratadas com fungicidas, com meios manuais, até formar uma camada uniforme de 10 cm de espessura mínima.
Inclui: Espalhamento da camada de protecção. Rega.
Critério de medição de projecto: Superfície medida em projecção horizontal, segundo documentação gráfica de Projecto.
Critério de medição de obra: Medir-se-á, em projecção horizontal, a superfície realmente executada segundo especificações de Projecto.

| Código | Un | Descrição | Rendimento | Preço | Importância |
|---|---|---|---|---|---|
| mt48mod020 | m³ | Estilhas de madeira de pinho tratadas com fungicidas, para protecção e decoração de superfícies. (material) | 0.100 | 34.23 | 3.42 |
| mt08aaa010a | m³ | Água. (material) | 0.006 | 1.53 | 0.01 |
| mo040 | h | Oficial de 1ª jardineiro. (mão de obra) | 0.011 | 18.85 | 0.21 |
| mo086 | h | Ajudante de jardineiro. (mão de obra) | 0.055 | 18.40 | 1.01 |
| % | % | Custos directos complementares | 2 % | 4.65 | 0.09 |
|  |  | Custos directos |  |  | 4.74 |
