# Pavimento contínuo drenante, à base de resina epóxi

- Propriedade do ficheiro: CYPE INGENIEROS, S.A.
- Formato: FIEBDC-3/2002
- Moeda: EUR
- Custos indirectos: 3.00 %
- IVA: 23.00 %

## M Pavimentos urbanos

### MP Pavimentos urbanos

#### MPD Drenantes

**MPD010** m² Pavimento contínuo drenante, à base de resina epóxi.
Pavimento contínuo drenante formado por camada de argamassa realizada "in situ" à base de resina epóxi bicomponente e inerte de 6 a 10 mm de diâmetro, de 20 mm de espessura, para tráfego pedonal, com uma resistência à flexão-tracção de 3 N/mm², uma resistência à compressão de 6 N/mm² e uma capacidade drenante de 800 l/(m²·min), resistência ao deslizamento maior que 45.
Critérios considerados na determinação do preço da unidade de obra: O preço não inclui a base suporte.
Inclui: Execução da base. Preparação da superfície de apoio. Marcação das juntas de construção e de dilatação. Aplicação de níveis através de pontos, mestras de betão ou réguas. Rega da superfície base. Formação de juntas de construção e de juntas perimetrais de dilatação. Ligações, ancoragem e remate das redes de instalações projectadas. Derramamento, espalhamento e vibração da argamassa. Cura da argamassa. Implantação das juntas de retracção. Corte do pavimento. Limpeza final das juntas de retracção.
Critério de medição de projecto: Superfície medida segundo documentação gráfica de Projecto.
Critério de medição de obra: Medir-se-á a superfície realmente executada segundo especificações de Projecto.

| Código | Un | Descrição | Rendimento | Preço | Importância |
|---|---|---|---|---|---|
| mt47pcd020a | kg | Resina epóxi bicomponente. (material) | 1.000 | 71.52 | 71.52 |
| mt01arg120a | kg | Inerte de 6 a 10 mm de diâmetro. (material) | 30.000 | 0.04 | 1.20 |
| mq06vib020 | h | Régua vibradora de 3 m. (equipamento) | 0.092 | 5.33 | 0.49 |
| mq06cor020 | h | Equipamento para corte de juntas em massames de betão. (equipamento) | 0.090 | 10.85 | 0.98 |
| op00tal020 |  | Berbequim com misturador. | 1.000 | 0.00 | 0.00 |
| mo041 | h | Oficial de 1ª construção de obra civil. (mão de obra) | 0.550 | 22.68 | 12.47 |
| mo087 | h | Ajudante de construção de obra civil. (mão de obra) | 0.550 | 22.13 | 12.17 |
| % | % | Custos directos complementares | 2 % | 98.83 | 1.98 |
|  |  | Custos directos |  |  | 100.81 |
