# Passadiço de madeira

- Propriedade do ficheiro: CYPE INGENIEROS, S.A.
- Formato: FIEBDC-3/2002
- Moeda: EUR
- Custos indirectos: 3.00 %
- IVA: 23.00 %

## M Pavimentos urbanos

### MP Pavimentos urbanos

#### MPM De madeira

**MPM005** m² Passadiço de madeira.
Passadiço formado por tábuas de madeira maciça, de pinheiro-bravo (Pinus pinaster), de 45x140x2050 mm, cor castanho, tratada em autoclave através do método Bethell, com classe de risco 4 segundo NP EN 335, sobre uma base existente. Inclusive peças especiais.
Critérios considerados na determinação do preço da unidade de obra: O preço não inclui a base de apoio.
Inclui: Marcação. Colocação das tábuas.
Critério de medição de projecto: Superfície útil, medida segundo documentação gráfica de Projecto. Não foi incrementada a medição por perdas, uma vez que na composição se considerou 5% a mais.
Critério de medição de obra: Medir-se-á a superfície realmente executada segundo especificações de Projecto.

| Código | Un | Descrição | Rendimento | Preço | Importância |
|---|---|---|---|---|---|
| mt18mtf020a | m² | Tábuas de madeira maciça, de pinheiro-bravo (Pinus pinaster), de 45x140x2050 mm, cor castanho, tratada em autoclave através do método Bethell, com classe de risco 4 segundo NP EN 335. (material) | 1.050 | 25.50 | 26.78 |
| op00cep010 |  | Plainas. | 1.000 | 0.00 | 0.00 |
| op00tro010 |  | Cortadora de disco para bancada. | 1.000 | 0.00 | 0.00 |
| mo025 | h | Oficial de 1ª instalador de pavimentos de madeira. (mão de obra) | 0.165 | 24.63 | 4.06 |
| mo063 | h | Ajudante de instalador de pavimentos de madeira. (mão de obra) | 0.165 | 24.04 | 3.97 |
| % | % | Custos directos complementares | 2 % | 34.81 | 0.70 |
|  |  | Custos directos |  |  | 35.51 |
