# Camada separadora: tela de polietileno

- Propriedade do ficheiro: CYPE INGENIEROS, S.A.
- Formato: FIEBDC-3/2002
- Moeda: EUR
- Custos indirectos: 3.00 %
- IVA: 23.00 %

## N Isolamentos e impermeabilizações

### NG Geosintéticos

#### NGL Geomembranas

**NGL010** m² Camada separadora: tela de polietileno.
Filme impermeável de polietileno de baixa densidade (LDPE) de 0,1 mm de espessura e 100 g/m² de massa superficial, cor preto. Colocação em obra: com sobreposições, directamente sobre o terreno, sobre um enrocamento ou sobre uma superfície de betão.
Inclui: Colocação da lâmina separadora. Resolução de sobreposições e uniões.
Critério de medição de projecto: Superfície medida segundo documentação gráfica de Projecto.
Critério de medição de obra: Medir-se-á a superfície realmente executada segundo especificações de Projecto, incluindo as entregas e as sobreposições.

| Código | Un | Descrição | Rendimento | Preço | Importância |
|---|---|---|---|---|---|
| mt16png020a | m² | Filme impermeável de polietileno de baixa densidade (LDPE) de 0,1 mm de espessura e 100 g/m² de massa superficial, cor preto. (material) | 1.150 | 0.57 | 0.66 |
| mo020 | h | Oficial de 1ª construção. (mão de obra) | 0.033 | 24.63 | 0.81 |
| mo113 | h | Operário não qualificado construção. (mão de obra) | 0.017 | 23.29 | 0.40 |
| % | % | Custos directos complementares | 2 % | 1.87 | 0.04 |
|  |  | Custos directos |  |  | 1.91 |
