# Pavimento amortecedor de impactos, de relva sintética colocada sobre base amortecedora. Sistema Compo Recreo "COMPOSAN INDUSTRIAL Y TECNOLOGÍA"

- Propriedade do ficheiro: CYPE INGENIEROS, S.A.
- Formato: FIEBDC-3/2002
- Moeda: EUR
- Custos indirectos: 3.00 %
- IVA: 23.00 %

## T Equipamento urbano

### TJ Parques infantis

#### TJR Pavimentos amortecedores de impactos

**TJR025** m² Pavimento amortecedor de impactos, de relva sintética colocada sobre base amortecedora. Sistema Compo Recreo "COMPOSAN INDUSTRIAL Y TECNOLOGÍA".
Pavimento amortecedor de impactos para uma altura máxima de queda de 1,89 m, sistema Compo Recreo "COMPOSAN INDUSTRIAL Y TECNOLOGÍA", em parques infantis, de 54 mm de espessura total, formado por relva sintética, Compograss P 12/49 (5.0), cor verde, composto de mechas rectas pré-fibriladas de 5/32" de fibra 100% polietileno resistente aos raios UV, 5000 decitex, 110 microns de espessura, tecidas sobre base de polipropileno reforçada com uma camada de feltro, com termo-fixação e vedação com látex, de 12 mm de altura de filamento, 14 mm de altura total de tapete, 2264 g/m² e 49140 mechas/m², colocada sobre painéis de aglomerado de cortiça natural expandido Compo Eco AT, de 40 mm de espessura, de 1000x500 mm, de entre 100 e 120 kg/m³ de densidade, Euroclasse E de reacção ao fogo, resistência à compressão >= 110 kPa, banda de ligação de geotêxtil de polipropileno, Jointing Tape, de 300 mm de largura e cola de poliuretano bicomponente, lastrado com 10 kg/m² de inerte silício, de granulometria compreendida entre 0,4 e 0,8 mm.
Critérios considerados na determinação do preço da unidade de obra: O preço não inclui a superfície base.
Inclui: Marcação. Colocação da base amortecedora. Colocação da relva sintética. Espalhar na superfície.
Critério de medição de projecto: Superfície medida segundo documentação gráfica de Projecto.
Critério de medição de obra: Medir-se-á a superfície realmente executada segundo especificações de Projecto.

| Código | Un | Descrição | Rendimento | Preço | Importância |
|---|---|---|---|---|---|
| mt47cit700a | m² | Painel de aglomerado de cortiça natural expandido Compo Eco AT "COMPOSAN INDUSTRIAL Y TECNOLOGÍA", de 40 mm de espessura, de 1000x500 mm, de entre 100 e 120 kg/m³ de densidade, Euroclasse E de reacção ao fogo, segundo NP EN 13501-1, resistência à compressão >= 110 kPa. (material) | 1.030 | 39.78 | 40.97 |
| mt47cit200va | m² | Relva sintética, Compograss P 12/49 (5.0), cor verde, composto de mechas rectas pré-fibriladas de 5/32" de fibra 100% polietileno resistente aos raios UV, 5000 decitex, 110 microns de espessura, tecidas sobre base de polipropileno reforçada com uma camada de feltro, com termo-fixação e vedação com látex, de 12 mm de altura de filamento, 14 mm de altura total de tapete, 2264 g/m² e 49140 mechas/m², fornecido em rolos. (material) | 1.030 | 16.47 | 16.96 |
| mt47cit004c | kg | Inerte silício, de granulometria compreendida entre 0,4 e 0,8 mm "COMPOSAN INDUSTRIAL Y TECNOLOGÍA", fornecido em sacos. (material) | 10.000 | 0.15 | 1.50 |
| mt47cit250p | m | Banda de ligação de geotêxtil de polipropileno, Jointing Tape, de 300 mm de largura "COMPOSAN INDUSTRIAL Y TECNOLOGÍA", fornecida em rolos. (material) | 0.400 | 1.11 | 0.44 |
| mt47cit260d | kg | Cola de poliuretano bicomponente "COMPOSAN INDUSTRIAL Y TECNOLOGÍA". (material) | 0.180 | 4.54 | 0.82 |
| mo041 | h | Oficial de 1ª construção de obra civil. (mão de obra) | 0.330 | 22.68 | 7.48 |
| mo087 | h | Ajudante de construção de obra civil. (mão de obra) | 0.385 | 22.13 | 8.52 |
| % | % | Custos directos complementares | 2 % | 76.69 | 1.53 |
|  |  | Custos directos |  |  | 78.22 |
