# Estacionamento para bicicletas, de aço

- Propriedade do ficheiro: CYPE INGENIEROS, S.A.
- Formato: FIEBDC-3/2002
- Moeda: EUR
- Custos indirectos: 3.00 %
- IVA: 23.00 %

## T Equipamento urbano

### TM Mobiliário urbano

#### TMI Estacionamentos para bicicletas

**TMI050** Ud Estacionamento para bicicletas, de aço.
Estacionamento para 2 bicicletas, formado por estrutura de tubo de aço zincado bicromado de 48 mm de diâmetro e 2 mm de espessura, de 0,75x0,75 m, com anilha de remate inferior, fixado a uma superfície suporte com elementos de ancoragem.
Critérios considerados na determinação do preço da unidade de obra: O preço não inclui a superfície suporte.
Inclui: Marcação. Montagem. Eliminação e limpeza do material sobrante.
Critério de medição de projecto: Número de unidades previstas, segundo documentação gráfica de Projecto.
Critério de medição de obra: Medir-se-á o número de unidades realmente executadas segundo especificações de Projecto.

| Código | Un | Descrição | Rendimento | Preço | Importância |
|---|---|---|---|---|---|
| mt50spl105b | Ud | Fixação composta por bucha química, anilha e parafuso de aço. (material) | 4.000 | 5.82 | 23.28 |
| mt52apb010a | Ud | Estacionamento para 2 bicicletas, formado por estrutura de tubo de aço zincado bicromado de 48 mm de diâmetro e 2 mm de espessura, de 0,75x0,75 m, com anilha de remate inferior, inclusive elementos de fixação. (material) | 1.000 | 115.14 | 115.14 |
| mo041 | h | Oficial de 1ª construção de obra civil. (mão de obra) | 0.330 | 22.68 | 7.48 |
| mo087 | h | Ajudante de construção de obra civil. (mão de obra) | 0.330 | 22.13 | 7.30 |
| % | % | Custos directos complementares | 2 % | 153.20 | 3.06 |
|  |  | Custos directos |  |  | 156.26 |
