# Protecção de talude face a desprendimento da camada superficial do terreno

- Propriedade do ficheiro: CYPE INGENIEROS, S.A.
- Formato: FIEBDC-3/2002
- Moeda: EUR
- Custos indirectos: 3.00 %
- IVA: 23.00 %

## Y Segurança e saúde

### YC Sistemas de protecção colectiva

#### YCD Protecção de taludes

**YCD020** m² Protecção de talude face a desprendimento da camada superficial do terreno, formada por tela de polietileno de alta densidade de 2 mm de espessura, rede de torção tripla, hexagonal, 8x10-16, de arame galvanizado de 2,70 mm de diâmetro e ancoragens ao terreno formadas por varões nervurados de aço A400 NR. Inclusive cabos de aço entre as ancoragens, para a fixação da rede de torsão tripla.
Protecção de talude face a desprendimento da camada superficial do terreno, formada por tela de polietileno de alta densidade de 2 mm de espessura, rede de torção tripla, hexagonal, 8x10-16, de arame galvanizado de 2,70 mm de diâmetro e ancoragens ao terreno formadas por varões nervurados de aço A400 NR. Inclusive cabos de aço entre as ancoragens, para a fixação da rede de torsão tripla.
Critério de medição de projecto: Superfície medida segundo Plano de Segurança e Saúde.
Critério de medição de obra: Será medida a superfície realmente montada segundo especificações do Plano de Segurança e Saúde.

| Código | Un | Descrição | Rendimento | Preço | Importância |
|---|---|---|---|---|---|
| mt50spr055a | m² | Tela de polietileno de alta densidade, de 2 mm de espessura, resistente à intempérie. (material) | 1.200 | 3.32 | 3.98 |
| mt07ame510j | m² | Rede de torção tripla, hexagonal, 8x10-16, de arame galvanizado de 2,7 mm de diâmetro, para protecção de taludes. (material) | 1.000 | 2.67 | 2.67 |
| mt07aco040e | kg | Aço em varões nervurados, A400 NR, fornecido em obra em varões sem elaborar, de vários diâmetros. (material) | 0.600 | 0.61 | 0.37 |
| mt50spr100b | m | Cabo de aço de 2 mm de diâmetro, para fixação de rede de torção tripla. (material) | 1.700 | 1.37 | 2.33 |
| mq07cce010a | h | Camião com cesta elevatória de braço articulado de 16 m de altura máxima de trabalho e 260 kg de carga máxima. (equipamento) | 0.154 | 19.35 | 2.98 |
| mo120 | h | Operário Segurança e Saúde. (mão de obra) | 0.308 | 17.83 | 5.49 |
| % | % | Custos directos complementares | 2 % | 17.82 | 0.36 |
|  |  | Custos directos |  |  | 18.18 |
