# Fossa séptica de polietileno de alta densidade (PEAD/HDPE) horizontal com pré-filtro, de 10000 litros, de 2320 mm de diâmetro e 3300 mm de comprimento

- Propriedade do ficheiro: CYPE INGENIEROS, S.A.
- Formato: FIEBDC-3/2002
- Moeda: EUR
- Custos indirectos: 3.00 %
- IVA: 23.00 %

**IUE030** Ud Fossa séptica de polietileno de alta densidade (PEAD/HDPE) horizontal com pré-filtro, de 10000 litros, de 2320 mm de diâmetro e 3300 mm de comprimento.
Fornecimento e instalação de fossa séptica de polietileno de alta densidade (PEAD/HDPE) horizontal com pré-filtro, de 10000 litros, de 2320 mm de diâmetro e 3300 mm de comprimento, com boca de acesso de 600 mm de diâmetro, boca de entrada e boca de saída de 160 mm de diâmetro.
Inclui: Marcação. Colocação. Ligação e verificação do seu correcto funcionamento.
Critério de medição de projecto: Número de unidades previstas, segundo documentação gráfica de Projecto.
Critério de medição de obra: Medir-se-á o número de unidades realmente executadas segundo especificações de Projecto.

| Código | Un | Descrição | Rendimento | Preço | Importância |
|---|---|---|---|---|---|
| mt46fsp200apa | Ud | Fossa séptica de polietileno de alta densidade (PEAD/HDPE) horizontal com pré-filtro, de 10000 litros, de 2320 mm de diâmetro e 3300 mm de comprimento, com boca de acesso de 600 mm de diâmetro, boca de entrada e boca de saída de 160 mm de diâmetro, segundo NP EN 12566-1, para tratamento primário de águas residuais. (material) | 1.000 | 3212.26 | 3212.26 |
| mo008 | h | Oficial de 1ª canalizador. (mão de obra) | 3.145 | 17.41 | 54.75 |
| mo107 | h | Ajudante de canalizador. (mão de obra) | 3.145 | 16.42 | 51.64 |
| % | % | Custos directos complementares | 2 % | 3318.65 | 66.37 |
|  |  | Custos directos |  |  | 3385.02 |
