# Cobrimento decorativo do terreno, acessível, com relva

- Propriedade do ficheiro: CYPE Ingenieros S.A.
- Formato: FIEBDC-3/2016
- Programa: Gerador de preços para construção civil. CYPE Ingenieros, S.A.
- Data: 12/12/2023
- Moeda: EUR
- Custos indirectos: 3 %
- IVA: 23 %

## J Jardins

### JT Decoração e tratamento de superfícies

#### JTO Superfícies de materiais orgânicos

**JTO040** m² Cobrimento decorativo do terreno, acessível, com relva.
Cobrimento decorativo do terreno, acessível, com relva, realizado através de: execução de uma camada drenante de brita de 15 cm de espessura e uma camada de nivelação de areia de 4 cm de espessura; disposição de grelha alveolar de polietileno de alta densidade estável aos raios UV, de 50x42x4,5 cm, cor verde; enchimento de 50% das células com adubo antes da sementeira da relva e terra vegetal, distribuição das sementes e colocação de manto de terra.
Inclui: Transporte e descarga do material ao local de trabalho. Colocação do material de drenagem numa camada de espessura uniforme. Colocação do material de nivelamento numa camada de espessura uniforme. Disposição das grelhas alveolares. Adubo de fundo e enchimento com terra vegetal. Distribuição de sementes. Tapamento com húmus. Primeira rega. Limpeza.
Critério de medição de projecto: Superfície medida segundo documentação gráfica de Projecto.
Critério de medição de obra: Medir-se-á a superfície realmente executada segundo especificações de Projecto.

| Código | Un | Descrição | Rendimento | Preço | Importância |
|---|---|---|---|---|---|
| mt01ard030b | t | Brita filtrante não seleccionada. (material) | 0.33 | 19.35 | 6.386 |
| mt01ara010 | m³ | Areia de 0 a 5 mm de diâmetro, limpa. (material) | 0.048 | 14.61 | 0.701 |
| mt18rad010a | m² | Grelha alveolar de polietileno de alta densidade estável aos raios UV, de 50x42x4,5 cm, cor verde, para execução de superfícies transitáveis com relva ou inerte. (material) | 1.05 | 12.9 | 13.545 |
| mt48tif020 | kg | Adubo para pré-sementeira de relva. (material) | 0.1 | 0.6 | 0.060 |
| mt48tie030a | m³ | Terra vegetal crivada, fornecida a granel. (material) | 0.04 | 24.21 | 0.968 |
| mt48tis010 | kg | Mistura de sementes para relva. (material) | 0.03 | 6.13 | 0.184 |
| mt48tie040 | kg | Húmus limpo crivado. (material) | 2 | 0.03 | 0.060 |
| mt08aaa010a | m³ | Água. (material) | 0.05 | 1.53 | 0.077 |
| mq01pan070b | h | Mini pá carregadora sobre pneus, de 52 kW/1 m³ kW. (equipamento) | 0.055 | 37.53 | 2.064 |
| mo041 | h | Oficial de 1ª construção de obra civil. (mão de obra) | 0.09 | 22.29 | 2.006 |
| mo087 | h | Ajudante de construção de obra civil. (mão de obra) | 0.198 | 21.75 | 4.307 |
| mo040 | h | Oficial de 1ª jardineiro. (mão de obra) | 0.11 | 22.29 | 2.452 |
| mo115 | h | Operário jardineiro. (mão de obra) | 0.22 | 21.08 | 4.638 |
| % | % | Custos directos complementares | 2 % | 37.448 | 0.749 |
|  |  | Custos directos |  |  | 38.197 |

Resíduos:
- colocação: mt01ard030b Brita filtrante não seleccionada; factor de resíduo 0.00474561
- colocação: mt01ara010 Areia de 0 a 5 mm de diâmetro, limpa; factor de resíduo 0.003
- colocação: mt48tif020 Adubo para pré-sementeira de relva; factor de resíduo 0.055
- colocação: mt48tie030a Terra vegetal crivada, fornecida a granel; factor de resíduo 0.003

## Recursos

**mt01ard030b** t Brita filtrante não seleccionada
Dados técnicos: Custo energético 75.000 MJ; Emissão de CO2 4.000 kg; Código LER 01 04 08; Massa do elemento 1000 kg; Volume 0.666667 m3

**mt01ara010** m³ Areia de 0 a 5 mm de diâmetro, limpa
Dados técnicos: Custo energético 146.250 MJ; Emissão de CO2 7.800 kg; Código LER 01 04 09; Massa do elemento 1950 kg; Volume 1.21875 m3

**mt48tif020** kg Adubo para pré-sementeira de relva
Dados técnicos: Custo energético 30.291 MJ; Emissão de CO2 3.674 kg; Código LER 06 10 99; Massa do elemento 1 kg; Volume 0.001111 m3
Resíduos:
- embalagem: re170203 Plástico. (componente de resíduo); rendimento 0.003 kg; Código LER 17 02 03; Massa do elemento 1 kg; Volume 0.001667 m3

**mt48tie030a** m³ Terra vegetal crivada, fornecida a granel
Dados técnicos: Custo energético 151.700 MJ; Emissão de CO2 8.200 kg; Código LER 17 05 04; Massa do elemento 2050 kg; Volume 1.28125 m3

**mt08aaa010a** m³ Água
Dados técnicos: Custo energético 60.000 MJ; Emissão de CO2 30.000 kg
