# Pavimento deck de compósito (WPC)

- Propriedade do ficheiro: CYPE Ingenieros S.A.
- Formato: FIEBDC-3/2016
- Programa: Gerador de preços para construção civil. CYPE Ingenieros, S.A.
- Data: 10/06/2025
- Moeda: EUR
- Custos indirectos: 3 %
- IVA: 23 %

## M Pavimentos urbanos

### MP Pavimentos urbanos

#### MPJ De compósito

**MPJ010** m² Pavimento deck de compósito (WPC).
Pavimento deck formado por réguas maciças de compósito (WPC) com fibras de madeira e polietileno, de 20x127x2440 mm, uma face à vista com textura de madeira; com resistência ao deslizamento maior que 45 segundo ENV 12633, fixadas através do sistema de fixação oculta, sobre ripas de PVC de 50x45 mm, separadas entre elas 300 mm e apoiadas sobre suportes reguláveis, de poliolefinas, com base redonda plana, para alturas entre 30 e 50 mm. Inclusive clipes e parafusos de aço inoxidável para fixação das tábuas às ripas e massa de poliuretano para fixação dos suportes reguláveis à superfície suporte.
Inclui: Implantação e nivelamento dos suportes. Aplicação da massa. Colocação das ripas sobre os suportes. Colocação das tábuas da primeira fiada. Fixação de uma fiada de clipes sobre a ripa. Apresentação das tabelas da segunda fiada. Encaixe dos clipes entre as tábuas. Colocação e fixação das sucessivas fiadas.
Critério de medição de projecto: Superfície útil, medida segundo documentação gráfica de Projecto. Não foi incrementada a medição por perdas, uma vez que na composição se considerou 5% a mais.
Critério de medição de obra: Medir-se-á a superfície realmente executada segundo especificações de Projecto.

| Código | Un | Descrição | Rendimento | Preço | Importância |
|---|---|---|---|---|---|
| mt18acc030aa | Ud | Suporte regulável, de poliolefinas, com adição de carga mineral, de cor preto, com 750 kg de capacidade mecânica à compressão e base redonda plana, para alturas entre 30 e 50 mm; estabilidade térmica de -25°C até 110°C; imputrescível, com resistência ao envelhecimento e à intempérie. (material) | 7 | 1.08 | 7.560 |
| mt15sja140a | Ud | Cartucho de massa elástica monocomponente à base de poliuretano, de 310 cm³, de elasticidade permanente e cura rápida, cor cinzento. (material) | 0.333 | 10.17 | 3.387 |
| mt18acc010a | m | Ripa de PVC de 50x45 mm, para apoio e fixação dos pavimentos deck de exterior. (material) | 3.5 | 3.91 | 13.685 |
| mt18fmp010a | m² | Réguas maciças de compósito (WPC) com fibras de madeira e polietileno, de 20x127x2440 mm, uma face à vista com textura de madeira; com resistência ao deslizamento maior que 45 segundo ENV 12633 e ranhuras laterais, segundo NP EN 15534-4; Euroclasse Bfl, s1 de reacção ao fogo. (material) | 1.05 | 57.66 | 60.543 |
| mt18acc020 | Ud | Kit de samblagem para pavimento deck, composto por clipe de aço inoxidável, em forma de omega, para a samblagem das pranchas, e parafuso de aço inoxidável, para fixação do clipe à ripa. (material) | 20 | 0.35 | 7.000 |
| mo017 | h | Oficial de 1ª carpinteiro. (mão de obra) | 0.55 | 25.01 | 13.756 |
| mo058 | h | Ajudante de carpinteiro. (mão de obra) | 0.55 | 24.18 | 13.299 |
| % | % | Custos directos complementares | 2 % | 119.230 | 2.385 |
|  |  | Custos directos |  |  | 121.615 |

Resíduos:
- colocação: mt15sja140a; factor de resíduo 0.03
- colocação: mt18acc010a Ripa de PVC de 50x45 mm, para apoio e fixação dos pavimentos deck de exterior; factor de resíduo 0.08
- colocação: mt18fmp010a; factor de resíduo 0.007
- colocação: mt18acc020; factor de resíduo 0.00415

## Recursos

**mt18acc030aa** Ud Suporte regulável
Dados técnicos: Custo energético 13.118 MJ; Emissão de CO2 0.711 kg
Resíduos:
- embalagem: re150101 Embalagens de papel e cartão. (componente de resíduo); rendimento 0.072 kg; Código LER 15 01 01; Massa do elemento 1 kg; Volume 0.001333 m3

**mt15sja140a** Ud Cartucho de massa elástica monocomponente à base de poliuretano
Dados técnicos: Custo energético 75.606 MJ; Emissão de CO2 3.692 kg; Código LER 17 09 04; Massa do elemento 0.39 kg; Volume 0.00026 m3
Resíduos:
- embalagem: re170203 Plástico. (componente de resíduo); rendimento 0.2 kg; Código LER 17 02 03; Massa do elemento 1 kg; Volume 0.001667 m3

**mt18acc010a** m Ripa de PVC de 50x45 mm, para apoio e fixação dos pavimentos deck de exterior
Dados técnicos: Custo energético 237.322 MJ; Emissão de CO2 4.676 kg; Código LER 17 02 03; Massa do elemento 3.1 kg; Volume 0.005167 m3
Resíduos:
- embalagem: re150101 Embalagens de papel e cartão; rendimento 0.018 kg
- embalagem: re170201 Madeira. (componente de resíduo); rendimento 0.052 kg; Código LER 17 02 01; Massa do elemento 1 kg; Volume 0.000909 m3
- embalagem: re170203 Plástico; rendimento 0.003 kg

**mt18fmp010a** m² Réguas maciças de compósito (WPC) com fibras de madeira e polietileno
Dados técnicos: Custo energético 739.909 MJ; Emissão de CO2 33.898 kg; Código LER 17 02 01; Massa do elemento 28.8 kg; Volume 0.026182 m3
Resíduos:
- embalagem: re170203 Plástico; rendimento 0.042 kg

**mt18acc020** Ud Kit de samblagem para pavimento deck
Dados técnicos: Custo energético 0.971 MJ; Emissão de CO2 0.142 kg; Código LER 17 04 05; Massa do elemento 0.02 kg; Volume 0.00001 m3
Resíduos:
- embalagem: re150101 Embalagens de papel e cartão; rendimento 0.001 kg
