# Caixa de areia

- Propriedade do ficheiro: CYPE Ingenieros S.A.
- Formato: FIEBDC-3/2016
- Programa: Gerador de preços para construção civil. CYPE Ingenieros, S.A.
- Data: 11/02/2025
- Moeda: EUR
- Custos indirectos: 3 %
- IVA: 23 %

## T Equipamento urbano

### TJ Parques infantis

#### TJJ Jogos infantis

**TJJ010** Ud Caixa de areia.
Caixa de areia de placas de polietileno de alta densidade, de 1,50x1,50 m, para crianças de 1 a 6 anos, com zona de segurança de 19,00 m² e 0,30 m de altura livre de queda. Colocação em obra: com buchas químicas, sobre uma superfície base. Inclusive areia para enchimento interior do equipamento infantil.
Critérios considerados na determinação do preço da unidade de obra: O preço não inclui a superfície base.
Inclui: Marcação. Fixação do equipamento infantil. Colocação da areia. Realização de ensaios.
Critério de medição de projecto: Número de unidades previstas, segundo documentação gráfica de Projecto.
Critério de medição de obra: Medir-se-á o número de unidades realmente executadas segundo especificações de Projecto.

| Código | Un | Descrição | Rendimento | Preço | Importância |
|---|---|---|---|---|---|
| mt50spl105b | Ud | Fixação composta por bucha química, anilha e parafuso de aço. (material) | 8 | 5.82 | 46.560 |
| mt52jig010a | Ud | Caixa de areia de placas de polietileno de alta densidade, de 1,50x1,50 m, para crianças de 1 a 6 anos, com zona de segurança de 19,00 m² e 0,30 m de altura livre de queda, com elementos de fixação. Segundo NP EN 1176-1. (material) | 1 | 1094.19 | 1094.190 |
| mt01arp021b | m³ | Areia de granulometria compreendida entre 0,2 e 2 mm, sem partículas de lama nem de argila, para parques infantis, segundo NP EN 1177. (material) | 0.338 | 38.62 | 13.054 |
| mo041 | h | Oficial de 1ª construção de obra civil. (mão de obra) | 1.65 | 24.63 | 40.640 |
| mo087 | h | Ajudante de construção de obra civil. (mão de obra) | 1.65 | 24.04 | 39.666 |
| % | % | Custos directos complementares | 2 % | 1234.110 | 24.682 |
|  |  | Custos directos |  |  | 1258.792 |

Resíduos:
- colocação: mt01arp021b; factor de resíduo 0.003

## Recursos

**mt52jig010a** Ud Caixa de areia de placas de polietileno de alta densidade
Dados técnicos: Custo energético 20144.926 MJ; Emissão de CO2 714.493 kg
Resíduos:
- embalagem: re150101 Embalagens de papel e cartão. (componente de resíduo); rendimento 0.086 kg; Código LER 15 01 01; Massa do elemento 1 kg; Volume 0.001333 m3

**mt01arp021b** m³ Areia de granulometria compreendida entre 0,2 e 2 mm
Dados técnicos: Custo energético 146.250 MJ; Emissão de CO2 7.800 kg; Código LER 01 04 09; Massa do elemento 1950 kg; Volume 1.21875 m3
