# Baloiço

- Propriedade do ficheiro: CYPE Ingenieros S.A.
- Formato: FIEBDC-3/2016
- Programa: Gerador de preços para construção civil. CYPE Ingenieros, S.A.
- Data: 11/02/2025
- Moeda: EUR
- Custos indirectos: 3 %
- IVA: 23 %

## T Equipamento urbano

### TJ Parques infantis

#### TJJ Jogos infantis

**TJJ030** Ud Baloiço.
Baloiço de tubo de aço pintado em forno, de 1 lugar, para crianças de 1 a 4 anos, com zona de segurança de 12,50 m² e 0,80 m de altura livre de queda. Colocação em obra: com buchas químicas, sobre uma superfície base.
Critérios considerados na determinação do preço da unidade de obra: O preço não inclui a superfície base.
Inclui: Marcação. Fixação do equipamento infantil. Realização de ensaios.
Critério de medição de projecto: Número de unidades previstas, segundo documentação gráfica de Projecto.
Critério de medição de obra: Medir-se-á o número de unidades realmente executadas segundo especificações de Projecto.

| Código | Un | Descrição | Rendimento | Preço | Importância |
|---|---|---|---|---|---|
| mt50spl105b | Ud | Fixação composta por bucha química, anilha e parafuso de aço. (material) | 8 | 5.82 | 46.560 |
| mt52jig030aa | Ud | Baloiço de tubo de aço pintado em forno, de 1 lugar, com ganchos de poliamida, assento de poliuretano e rolamentos e correntes de aço inoxidável, para crianças de 1 a 4 anos, com zona de segurança de 12,50 m² e 0,80 m de altura livre de queda, com elementos de fixação. Segundo NP EN 1176-1 e NP EN 1176-2. (material) | 1 | 1122.8 | 1122.800 |
| mo041 | h | Oficial de 1ª construção de obra civil. (mão de obra) | 2.75 | 24.63 | 67.733 |
| mo087 | h | Ajudante de construção de obra civil. (mão de obra) | 2.75 | 24.04 | 66.110 |
| % | % | Custos directos complementares | 2 % | 1303.203 | 26.064 |
|  |  | Custos directos |  |  | 1329.267 |

## Recursos

**mt52jig030aa** Ud Baloiço de tubo de aço pintado em forno
Dados técnicos: Custo energético 1077.567 MJ; Emissão de CO2 65.691 kg
Resíduos:
- embalagem: re150101 Embalagens de papel e cartão. (componente de resíduo); rendimento 3.687 kg; Código LER 15 01 01; Massa do elemento 1 kg; Volume 0.001333 m3
