# Carrossel

- Propriedade do ficheiro: CYPE Ingenieros S.A.
- Formato: FIEBDC-3/2016
- Programa: Gerador de preços para construção civil. CYPE Ingenieros, S.A.
- Data: 01/04/2024
- Moeda: EUR
- Custos indirectos: 3 %
- IVA: 23 %

## T Equipamento urbano

### TJ Parques infantis

#### TJJ Jogos infantis

**TJJ070** Ud Carrossel.
Carrossel de aço galvanizado a quente formado por mastro e plataforma giratória de 2,00 m de diâmetro, para crianças de 1 a 4 anos, com zona de segurança de 30,00 m² e 0,55 m de altura livre de queda. Colocação em obra: com buchas químicas, sobre uma base de betão.
Inclui: Marcação. Escavação. Betonagem da base de apoio. Fixação do equipamento infantil. Realização de ensaios.
Critério de medição de projecto: Número de unidades previstas, segundo documentação gráfica de Projecto.
Critério de medição de obra: Medir-se-á o número de unidades realmente executadas segundo especificações de Projecto.

| Código | Un | Descrição | Rendimento | Preço | Importância |
|---|---|---|---|---|---|
| mt10hmf020fa | m³ | Betão simples C20/25 (X0(P); D25; S2; Cl 1,0), fabricado em central, segundo NP EN 206. (material) | 1 | 76.59 | 76.590 |
| mt50spl105b | Ud | Fixação composta por bucha química, anilha e parafuso de aço. (material) | 6 | 5.82 | 34.920 |
| mt52jig070a | Ud | Carrossel de aço galvanizado a quente formado por mastro e plataforma giratória, de 2,00 m de diâmetro, com caixa de rolamentos integrada no interior da estrutura e assentos de polietileno, para crianças de 1 a 4 anos, com zona de segurança de 30,00 m² e 0,55 m de altura livre de queda, com elementos de fixação. Segundo NP EN 1176-1 e NP EN 1176-5. (material) | 1 | 1416.02 | 1416.020 |
| mo041 | h | Oficial de 1ª construção de obra civil. (mão de obra) | 3.85 | 22.68 | 87.318 |
| mo087 | h | Ajudante de construção de obra civil. (mão de obra) | 3.85 | 22.13 | 85.201 |
| % | % | Custos directos complementares | 2 % | 1700.049 | 34.001 |
|  |  | Custos directos |  |  | 1734.050 |

Resíduos:
- colocação: mt10hmf020fa Betão simples C20/25 (X0(P); D25; S2; Cl 1,0), fabricado em central, segundo NP EN 206; factor de resíduo 0.00152845

## Recursos

**mt10hmf020fa** m³ Betão simples C20/25 (X0(P); D25; S2; Cl 1,0), fabricado em central, segundo NP EN 206
Dados técnicos: Custo energético 1840.000 MJ; Emissão de CO2 230.000 kg; Código LER 17 01 01; Massa do elemento 2300 kg; Volume 1.533333 m3

**mt52jig070a** Ud Carrossel de aço galvanizado a quente formado por mastro e plataforma giratória
Dados técnicos: Custo energético 10389.217 MJ; Emissão de CO2 639.387 kg
Resíduos:
- embalagem: re150101 Embalagens de papel e cartão. (componente de resíduo); rendimento 3.761 kg; Código LER 15 01 01; Massa do elemento 1 kg; Volume 0.001333 m3
