# Estacionamento para bicicletas, de aço

- Propriedade do ficheiro: CYPE Ingenieros S.A.
- Formato: FIEBDC-3/2016
- Programa: Gerador de preços para construção civil. CYPE Ingenieros, S.A.
- Data: 01/04/2024
- Moeda: EUR
- Custos indirectos: 3 %
- IVA: 23 %

## T Equipamento urbano

### TM Mobiliário urbano

#### TMI Estacionamentos para bicicletas

**TMI050** Ud Estacionamento para bicicletas, de aço.
Estacionamento para 7 bicicletas, formado por estrutura de tubo de aço zincado bicromado de 40 mm de diâmetro e 2 mm de espessura, de 2,50x0,75 m, com anilha de remate inferior, fixado a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt10hmf020fa | m³ | Betão simples C20/25 (X0(P); D25; S2; Cl 1,0), fabricado em central, segundo NP EN 206. (material) | 0.3 | 76.59 | 22.977 |
| mt50spl105b | Ud | Fixação composta por bucha química, anilha e parafuso de aço. (material) | 8 | 5.82 | 46.560 |
| mt52apb010p | Ud | Estacionamento para 7 bicicletas, formado por estrutura de tubo de aço zincado bicromado de 40 mm de diâmetro e 2 mm de espessura, de 2,50x0,75 m, com anilha de remate inferior, inclusive elementos de fixação. (material) | 1 | 350.43 | 350.430 |
| mo041 | h | Oficial de 1ª construção de obra civil. (mão de obra) | 1.76 | 22.68 | 39.917 |
| mo087 | h | Ajudante de construção de obra civil. (mão de obra) | 1.76 | 22.13 | 38.949 |
| % | % | Custos directos complementares | 2 % | 498.833 | 9.977 |
|  |  | Custos directos |  |  | 508.810 |

Resíduos:
- colocação: mt10hmf020fa Betão simples C20/25 (X0(P); D25; S2; Cl 1,0), fabricado em central, segundo NP EN 206; factor de resíduo 0.00152845

## Recursos

**mt10hmf020fa** m³ Betão simples C20/25 (X0(P); D25; S2; Cl 1,0), fabricado em central, segundo NP EN 206
Dados técnicos: Custo energético 1840.000 MJ; Emissão de CO2 230.000 kg; Código LER 17 01 01; Massa do elemento 2300 kg; Volume 1.533333 m3

**mt52apb010p** Ud Estacionamento para 7 bicicletas
Dados técnicos: Custo energético 510.343 MJ; Emissão de CO2 26.431 kg
Resíduos:
- embalagem: re170203 Plástico. (componente de resíduo); rendimento 0.157 kg; Código LER 17 02 03; Massa do elemento 1 kg; Volume 0.001667 m3
- embalagem: re170604 Materiais de isolamento não abrangidos em 17 06 01 e 17 06 03. (componente de resíduo); rendimento 0.032 kg; Código LER 17 06 04; Massa do elemento 1 kg; Volume 0.001667 m3
