# Desmatação e decapagem do terreno com arbustos

- Propriedade do ficheiro: CYPE INGENIEROS, S.A.
- Formato: FIEBDC-3/2002
- Moeda: EUR
- Custos indirectos: 3.00 %
- IVA: 23.00 %

## A Acondicionamento do terreno

### AD Movimento de terras em edificação

#### ADL Desmatação e decapagem

**ADL010** m² Desmatação e decapagem do terreno com arbustos.
Desmatação e decapagem do terreno com arbustos, com meios mecânicos. Compreende os trabalhos necessários para remover das zonas previstas para a edificação ou urbanização: arbustos, plantas pequenas, troncos, arbustos, ervas daninhas, madeiras caídas, entulho, lixo ou qualquer outro material existente, até uma profundidade não inferior à espessura da camada de terra vegetal, considerando como mínima 25 cm; e carregamento em camião.
Critérios considerados na determinação do preço da unidade de obra: O preço não inclui o corte de árvores nem o transporte dos materiais removidos.
Inclui: Marcação no terreno. Corte de arbustos. Remoção mecânica dos materiais de desbaste. Remoção e disposição mecânica dos materiais resultantes de desbaste. Carga a camião.
Critério de medição de projecto: Superfície medida em projecção horizontal, segundo documentação gráfica de Projecto.
Critério de medição de obra: Medir-se-á, em projecção horizontal, a superfície realmente executada segundo especificações de Projecto, sem incluir os incrementos por excessos de escavação não autorizados.

| Código | Un | Descrição | Rendimento | Preço | Importância |
|---|---|---|---|---|---|
| mq09sie010 | h | Motoserra a gasolina, de 50 cm de espada e 2 kW de potência. (equipamento) | 0.020 | 3.36 | 0.07 |
| mq01pan010a | h | Pá carregadora sobre pneus de 120 kW/1,9 m³. (equipamento) | 0.015 | 45.06 | 0.68 |
| mo113 | h | Operário não qualificado construção. (mão de obra) | 0.060 | 23.29 | 1.40 |
| % | % | Custos directos complementares | 2 % | 2.15 | 0.04 |
|  |  | Custos directos |  |  | 2.19 |
