# Corte de árvore de até 5 m de altura, de 30 a 60 cm de diâmetro de tronco e copa frondosa, com motosserra e camião com cesta, deixando um toco de 50 cm de altura máxima

- Propriedade do ficheiro: CYPE INGENIEROS, S.A.
- Formato: FIEBDC-3/2002
- Moeda: EUR
- Custos indirectos: 3.00 %
- IVA: 23.00 %

## A Acondicionamento do terreno

### AD Movimento de terras em edificação

#### ADL Desmatação e decapagem

**ADL015** Ud Corte de árvore de até 5 m de altura, de 30 a 60 cm de diâmetro de tronco e copa frondosa, com motosserra e camião com cesta, deixando um toco de 50 cm de altura máxima.
Corte de árvore de até 5 m de altura, de 30 a 60 cm de diâmetro de tronco e copa frondosa, com motosserra e camião com cesta, deixando um toco de 50 cm de altura máxima.
Inclui: Corte dos ramos e do tronco. Corte do tronco, dos ramos e das raízes. Remoção de restos e desperdícios. Carga a camião.
Critério de medição de projecto: Número de unidades previstas, segundo documentação gráfica de Projecto.
Critério de medição de obra: Medir-se-á o número de unidades realmente executadas segundo especificações de Projecto.
Critérios considerados na determinação do preço da unidade de obra: O preço não inclui o transporte dos materiais removidos.

| Código | Un | Descrição | Rendimento | Preço | Importância |
|---|---|---|---|---|---|
| mq09sie010 | h | Motoserra a gasolina, de 50 cm de espada e 2 kW de potência. (equipamento) | 0.970 | 3.00 | 2.91 |
| mq07cce010a | h | Camião com cesta elevatória de braço articulado de 16 m de altura máxima de trabalho e 260 kg de carga máxima. (equipamento) | 0.433 | 18.93 | 8.20 |
| mq01exn020a | h | Retroescavadora hidráulica sobre pneus, de 105 kW. (equipamento) | 0.166 | 46.24 | 7.68 |
| mo040 | h | Oficial de 1ª jardineiro. (mão de obra) | 0.886 | 18.48 | 16.37 |
| mo086 | h | Ajudante de jardineiro. (mão de obra) | 1.330 | 17.97 | 23.90 |
| % | % | Custos directos complementares | 2 % | 59.06 | 1.18 |
|  |  | Custos directos |  |  | 60.24 |
