# Enchimento com brita filtrante não seleccionada, para drenagem sob fundação

- Propriedade do ficheiro: CYPE INGENIEROS, S.A.
- Formato: FIEBDC-3/2002
- Moeda: EUR
- Custos indirectos: 3.00 %
- IVA: 23.00 %

## A Acondicionamento do terreno

### AS Redes de drenagem horizontais

#### ASD Drenagens

**ASD040** m³ Enchimento com brita filtrante não seleccionada, para drenagem sob fundação.
Execução de enchimento com brita filtrante não seleccionada, sob fundação, para facilitar a drenagem da água procedente do lateral da escavação e/ou da parte inferior desta. Composto por sucessivas camadas uniformes de 20 cm de espessura, aplicadas e compactadas no plano de corte e sob a fundação, recolhendo a água em drenos lineares (não incluídos neste preço), com meios mecânicos, até alcançar uma densidade seca não inferior a 80% da máxima obtida no ensaio Proctor Modificado, realizado segundo LNEC E 197 (não incluído neste preço). Incluindo descarga no local de trabalho dos inertes a utilizar nos trabalhos de enchimento e humidificação dos mesmos. Totalmente terminado e testado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01ard030b | t | Brita filtrante não seleccionada. (material) | 2.200 | 9.50 | 20.90 |
| mq01pan010a | h | Pá carregadora sobre pneus de 120 kW/1,9 m³. (equipamento) | 0.015 | 40.13 | 0.60 |
| mq04cab010c | h | Camião basculante de 12 t de carga, de 162 kW. (equipamento) | 0.015 | 40.09 | 0.60 |
| mq01mot010b | h | Motoniveladora de 154 kW. (equipamento) | 0.010 | 74.71 | 0.75 |
| mq02rov010c | h | Compactador monocilíndrico vibrante auto-propulsado, de 74 kW, de 7,42 t, largura de trabalho 167,6 cm. (equipamento) | 0.025 | 50.32 | 1.26 |
| mq02cia020j | h | Camião cisterna de 8 m³ de capacidade. (equipamento) | 0.012 | 40.02 | 0.48 |
| mo113 | h | Operário não qualificado construção. (mão de obra) | 0.101 | 15.82 | 1.60 |
| % | % | Custos directos complementares | 2 % | 26.19 | 0.52 |
|  |  | Custos directos |  |  | 26.71 |
