# Ralo com sumidouro sifonado

- Propriedade do ficheiro: CYPE INGENIEROS, S.A.
- Formato: FIEBDC-3/2002
- Moeda: EUR
- Custos indirectos: 3.00 %
- IVA: 23.00 %

## A Acondicionamento do terreno

### AS Redes de drenagem horizontais

#### ASI Drenagens em pavimentos

**ASI010** Ud Ralo com sumidouro sifonado.
Ralo com sumidouro sifonado de PVC, de saída vertical de 75 mm de diâmetro, com grelha plana de polipropileno de 150x150 mm, cor preto, para recolha de águas pluviais ou de locais húmidos. Inclusive acessórios de montagem, peças especiais e elementos de fixação.
Inclui: Marcação. Montagem, ligação e verificação do seu correcto funcionamento.
Critério de medição de projecto: Número de unidades previstas, segundo documentação gráfica de Projecto.
Critério de medição de obra: Medir-se-á o número de unidades realmente executadas segundo especificações de Projecto.

| Código | Un | Descrição | Rendimento | Preço | Importância |
|---|---|---|---|---|---|
| mt11cal010a | Ud | Ralo com sumidouro sifonado de PVC, de saída vertical de 75 mm de diâmetro, com grelha plana de polipropileno de 150x150 mm, cor preto. (material) | 1.000 | 21.78 | 21.78 |
| mt11var020 | Ud | Kit de acessórios de montagem, peças especiais e elementos de fixação, para saneamento. (material) | 1.000 | 0.75 | 0.75 |
| mo008 | h | Oficial de 1ª canalizador. (mão de obra) | 0.300 | 25.32 | 7.60 |
| % | % | Custos directos complementares | 2 % | 30.13 | 0.60 |
|  |  | Custos directos |  |  | 30.73 |
