# Demolição de muro de alvenaria de pedra

- Propriedade do ficheiro: CYPE INGENIEROS, S.A.
- Formato: FIEBDC-3/2002
- Moeda: EUR
- Custos indirectos: 3.00 %
- IVA: 23.00 %

## D Demolições

### DD Fundações

#### DDC Contenções

**DDC010** m³ Demolição de muro de alvenaria de pedra.
Demolição de muro de contenção de alvenaria de pedra, com meios manuais, e carga manual para camião ou contentor.
Inclui: Demolição do elemento. Fragmentação do entulho em peças manejáveis. Remoção e acumulação de entulho. Limpeza dos restos da obra. Carga manual de entulho para camião ou contentor.
Critério de medição de projecto: Volume medido segundo documentação gráfica de Projecto.
Critério de medição de obra: Será medido o volume realmente demolido segundo especificações de Projecto.

| Código | Un | Descrição | Rendimento | Preço | Importância |
|---|---|---|---|---|---|
| mo113 | h | Operário não qualificado construção. (mão de obra) | 6.400 | 23.29 | 149.06 |
| % | % | Custos directos complementares | 2 % | 149.06 | 2.98 |
|  |  | Custos directos |  |  | 152.04 |
