# Demolição de fundação de alvenaria de pedra seca, de mais de 1,5 m de profundidade máxima, com martelo pneumático, e carga manual de entulho para camião ou contentor

- Propriedade do ficheiro: CYPE INGENIEROS, S.A.
- Formato: FIEBDC-3/2002
- Moeda: EUR
- Custos indirectos: 3.00 %
- IVA: 23.00 %

## D Demolições

### DD Fundações

#### DDS Superficiais

**DDS010** m³ Demolição de fundação de alvenaria de pedra seca, de mais de 1,5 m de profundidade máxima, com martelo pneumático, e carga manual de entulho para camião ou contentor.
Demolição de fundação de alvenaria de pedra seca, de mais de 1,5 m de profundidade máxima, com martelo pneumático. Incluindo p/p de limpeza, armazenamento, remoção e carga manual de entulho para camião ou contentor.
Inclui: Demolição do elemento com martelo pneumático. Fragmentação do entulho em peças manejáveis. Remoção e acumulação de entulho. Carga manual de entulho para camião ou contentor.
Critério de medição de projecto: Volume medido segundo documentação gráfica de Projecto.
Critério de medição de obra: Será medido o volume realmente demolido, medido como diferença entre os perfis levantados antes de começar a demolição e os levantados ao finalizá-la, aprovados pelo director de fiscalização de obra, segundo especificações de Projecto.

| Código | Un | Descrição | Rendimento | Preço | Importância |
|---|---|---|---|---|---|
| mq05mai030 | h | Martelo pneumático. (equipamento) | 2.515 | 4.07 | 10.24 |
| mq05pdm110 | h | Compressor portátil diesel média pressão 10 m³/min. (equipamento) | 1.258 | 6.90 | 8.68 |
| mo111 | h | Operário não qualificado construção. (mão de obra) | 3.750 | 15.82 | 59.33 |
| mo110 | h | Operário especializado construção. (mão de obra) | 2.500 | 16.32 | 40.80 |
| % | % | Custos directos complementares | 2 % | 119.05 | 2.38 |
|  |  | Custos directos |  |  | 121.43 |
