# Demolição de laje de vigotas de madeira e elemento entre vigas de travessas e tijolos cerâmicos, com martelo pneumático e motosserra, e carga manual de entulho para camião ou contentor

- Propriedade do ficheiro: CYPE INGENIEROS, S.A.
- Formato: FIEBDC-3/2002
- Moeda: EUR
- Custos indirectos: 3.00 %
- IVA: 23.00 %

## D Demolições

### DE Estruturas

#### DEM Madeira

**DEM020** m² Demolição de laje de vigotas de madeira e elemento entre vigas de travessas e tijolos cerâmicos, com martelo pneumático e motosserra, e carga manual de entulho para camião ou contentor.
Demolição de laje de vigotas de madeira e elemento entre vigas de travessas, sobre as que apoia um tabuleiro de tijolo cerâmico face à vista maciço de elaboração manual (telhar) colocado sobre a dimensão maior; e malha electrossoldada, em camada de compressão de betão armado, com martelo pneumático e motosserra, levantamento prévio do pavimento e da sua base (não incluído neste preço). Incluindo p/p de limpeza, eliminação de fixações, remoção e carga manual de entulho para camião ou contentor.
Inclui: Escoramentos e trabalhos de estabilidade e protecção da envolvente. Implantação da superfície da laje a demolir. Demolição da laje com martelo pneumático e motosserra. Fragmentação do entulho em peças manejáveis. Remoção e acumulação de entulho. Limpeza dos restos da obra. Carga manual de entulho para camião ou contentor.
Critério de medição de projecto: Superfície medida segundo documentação gráfica de Projecto.
Critério de medição de obra: Medir-se-á a superfície realmente demolida segundo especificações de Projecto.

| Código | Un | Descrição | Rendimento | Preço | Importância |
|---|---|---|---|---|---|
| mq05mai030 | h | Martelo pneumático. (equipamento) | 0.050 | 4.07 | 0.20 |
| mq05pdm110 | h | Compressor portátil diesel média pressão 10 m³/min. (equipamento) | 0.025 | 6.90 | 0.17 |
| mq09sie010 | h | Motoserra a gasolina, de 50 cm de espada e 2 kW de potência. (equipamento) | 0.501 | 3.00 | 1.50 |
| mo112 | h | Operário especializado construção. (mão de obra) | 0.750 | 16.32 | 12.24 |
| mo113 | h | Operário não qualificado construção. (mão de obra) | 0.100 | 15.82 | 1.58 |
| % | % | Custos directos complementares | 2 % | 15.69 | 0.31 |
|  |  | Custos directos |  |  | 16.00 |
