# Demolição de envidraçado exterior de perfis em "U" de vidro

- Propriedade do ficheiro: CYPE INGENIEROS, S.A.
- Formato: FIEBDC-3/2002
- Moeda: EUR
- Custos indirectos: 3.00 %
- IVA: 23.00 %

## D Demolições

### DF Fachadas

#### DFV Envidraçados exteriores

**DFV030** m² Demolição de envidraçado exterior de perfis em "U" de vidro.
Demolição de envidraçado exterior formado por perfis em "U" de vidro impresso sem armar, com meios manuais, sem deteriorar os elementos construtivos contíguos, e carga manual para camião ou contentor.
Critérios considerados na determinação do preço da unidade de obra: O preço inclui a demolição dos perfis perimetrais e dos complementos.
Inclui: Demolição do elemento. Fragmentação do entulho em peças manejáveis. Remoção e acumulação de entulho. Limpeza dos restos da obra. Carga manual de entulho para camião ou contentor.
Critério de medição de projecto: Superfície medida segundo documentação gráfica de Projecto.
Critério de medição de obra: Medir-se-á a superfície realmente demolida segundo especificações de Projecto.

| Código | Un | Descrição | Rendimento | Preço | Importância |
|---|---|---|---|---|---|
| mo055 | h | Oficial de 1ª vidraceiro. (mão de obra) | 0.187 | 26.31 | 4.92 |
| mo110 | h | Ajudante de vidraceiro. (mão de obra) | 0.187 | 25.65 | 4.80 |
| % | % | Custos directos complementares | 2 % | 9.72 | 0.19 |
|  |  | Custos directos |  |  | 9.91 |
