# Remoção de camada de protecção de godo em cobertura plana

- Propriedade do ficheiro: CYPE INGENIEROS, S.A.
- Formato: FIEBDC-3/2002
- Moeda: EUR
- Custos indirectos: 3.00 %
- IVA: 23.00 %

## D Demolições

### DQ Coberturas

#### DQP Camada de protecção em coberturas planas

**DQP020** m² Remoção de camada de protecção de godo em cobertura plana.
Remoção de camada de protecção constituída por 10 cm de espessura de godo em cobertura plana, com meios manuais, e carga manual para camião ou contentor.
Inclui: Remoção da gravilha. Armazenamento do material removido. Limpeza dos restos da obra. Carga manual do material removido e restos da obra para camião ou contentor.
Critério de medição de projecto: Superfície medida segundo documentação gráfica de Projecto.
Critério de medição de obra: Será medida a superfície realmente desmontada segundo especificações de Projecto.

| Código | Un | Descrição | Rendimento | Preço | Importância |
|---|---|---|---|---|---|
| mo113 | h | Operário não qualificado construção. (mão de obra) | 0.100 | 23.29 | 2.33 |
| % | % | Custos directos complementares | 2 % | 2.33 | 0.05 |
|  |  | Custos directos |  |  | 2.38 |
