# Demolição de ladrilhamento de azulejo e picagem da camada base de argamassa, com martelo eléctrico, e carga manual de entulho para camião ou contentor

- Propriedade do ficheiro: CYPE INGENIEROS, S.A.
- Formato: FIEBDC-3/2002
- Moeda: EUR
- Custos indirectos: 3.00 %
- IVA: 23.00 %

## D Demolições

### DR Revestimentos

#### DRA Descontínuos ligeiros

**DRA010** m² Demolição de ladrilhamento de azulejo e picagem da camada base de argamassa, com martelo eléctrico, e carga manual de entulho para camião ou contentor.
Demolição de ladrilhamento de azulejo e picagem da camada base de argamassa, com martelo eléctrico, eliminando-o totalmente sem deteriorar a superfície suporte, que ficará a descoberto e preparada para o seu posterior revestimento. Incluindo p/p de limpeza, armazenamento, remoção e carga manual de entulho para camião ou contentor.
Inclui: Demolição do ladrilhamento com martelo eléctrico. Picagem da argamassa de fixação. Remoção e acumulação de entulho. Limpeza dos restos da obra. Carga de entulho para camião ou contentor.
Critério de medição de projecto: Superfície medida segundo documentação gráfica de Projecto.
Critério de medição de obra: Medir-se-á a superfície realmente demolida segundo especificações de Projecto.

| Código | Un | Descrição | Rendimento | Preço | Importância |
|---|---|---|---|---|---|
| mq05mai040 | h | Martelo eléctrico. (equipamento) | 0.312 | 2.79 | 0.87 |
| mo111 | h | Operário não qualificado construção. (mão de obra) | 0.330 | 15.82 | 5.22 |
| % | % | Custos directos complementares | 2 % | 6.09 | 0.12 |
|  |  | Custos directos |  |  | 6.21 |
