# Demolição de degraus de betão e do seu revestimento de marmorite, com martelo pneumático, e carga manual de entulho para camião ou contentor

- Propriedade do ficheiro: CYPE INGENIEROS, S.A.
- Formato: FIEBDC-3/2002
- Moeda: EUR
- Custos indirectos: 3.00 %
- IVA: 23.00 %

## D Demolições

### DR Revestimentos

#### DRE Escadas

**DRE010** m Demolição de degraus de betão e do seu revestimento de marmorite, com martelo pneumático, e carga manual de entulho para camião ou contentor.
Demolição de degraus de betão e do seu revestimento de marmorite, com martelo pneumático, eliminando-o totalmente sem deteriorar da superfície da laje de escada, que ficará a descoberto. Incluindo p/p de limpeza, armazenamento, remoção e carga manual de entulho para camião ou contentor.
Inclui: Demolição dos degraus e do seu revestimento. Remoção e acumulação de entulho. Limpeza dos restos da obra. Carga de entulho para camião ou contentor.
Critério de medição de projecto: Comprimento medido segundo documentação gráfica de Projecto.
Critério de medição de obra: Será medido o comprimento realmente demolido segundo especificações de Projecto.

| Código | Un | Descrição | Rendimento | Preço | Importância |
|---|---|---|---|---|---|
| mq05mai030 | h | Martelo pneumático. (equipamento) | 0.102 | 4.07 | 0.42 |
| mq05pdm110 | h | Compressor portátil diesel média pressão 10 m³/min. (equipamento) | 0.102 | 6.90 | 0.70 |
| mo112 | h | Operário especializado construção. (mão de obra) | 0.404 | 16.32 | 6.59 |
| % | % | Custos directos complementares | 2 % | 7.71 | 0.15 |
|  |  | Custos directos |  |  | 7.86 |
