# Demolição de pavimento existente no interior do edifício

- Propriedade do ficheiro: CYPE INGENIEROS, S.A.
- Formato: FIEBDC-3/2002
- Moeda: EUR
- Custos indirectos: 3.00 %
- IVA: 23.00 %

## D Demolições

### DR Revestimentos

#### DRS Pavimentos

**DRS020** m² Demolição de pavimento existente no interior do edifício, de ladrilhos cerâmicos de grés porcelânico, e picagem do material de fixação, com martelo pneumático e carga manual de entulho para camião ou contentor.
Demolição de pavimento existente no interior do edifício, de ladrilhos cerâmicos de grés porcelânico, e picagem do material de fixação sem incluir a demolição da base suporte, com martelo pneumático, sem deteriorar os elementos construtivos contíguos. Incluindo p/p de limpeza, armazenamento, remoção e carga manual de entulho para camião ou contentor.
Inclui: Demolição dos elementos com martelo pneumático. Remoção e acumulação de entulho. Limpeza dos restos da obra. Carga manual de entulho para camião ou contentor.
Critério de medição de projecto: Superfície medida segundo documentação gráfica de Projecto.
Critério de medição de obra: Medir-se-á a superfície realmente demolida segundo especificações de Projecto.

| Código | Un | Descrição | Rendimento | Preço | Importância |
|---|---|---|---|---|---|
| mq05mai030 | h | Martelo pneumático. (equipamento) | 0.126 | 4.07 | 0.51 |
| mq05pdm110 | h | Compressor portátil diesel média pressão 10 m³/min. (equipamento) | 0.126 | 6.90 | 0.87 |
| mo110 | h | Operário especializado construção. (mão de obra) | 0.080 | 16.32 | 1.31 |
| mo111 | h | Operário não qualificado construção. (mão de obra) | 0.080 | 15.82 | 1.27 |
| % | % | Custos directos complementares | 2 % | 3.96 | 0.08 |
|  |  | Custos directos |  |  | 4.04 |
