# Muro de pedra concertada a uma face à vista de granítica, assente com argamassa

- Propriedade do ficheiro: CYPE INGENIEROS, S.A.
- Formato: FIEBDC-3/2002
- Moeda: EUR
- Custos indirectos: 3.00 %
- IVA: 23.00 %

## E Estruturas

### EC Cantarias

#### ECM Muros

**ECM010** m³ Muro de pedra concertada a uma face à vista de granítica, assente com argamassa.
Execução de muro de carga de pedra concertada a uma face à vista, granítica, com as faces de junta e de paramento trabalhadas em forma poligonal, assentes com argamassa de cimento M-5 e enchendo as juntas com argamassa fina, em muros de espessura variável, até 50 cm. Inclusive preparação de pedras, assentamento, juntas, elementos para assegurar o travamento do muro longitudinalmente, ângulos, esquinas, assentamento e enchimento das juntas.
Inclui: Implantação do muro. Colocação e aprumo de prumos de referência. Colocação de fios entre prumos. Limpeza e humidificação do leito da primeira fiada. Colocação das pedras toscas sobre a camada de argamassa. Cálculo a olho com régua e ajuste com fio de prumo, rectificando a sua posição com pancadas. Refinamento, enchimento de juntas. Limpeza do paramento.
Critério de medição de projecto: Volume medido segundo documentação gráfica de Projecto, descontando todas as aberturas, seja qual for a sua superfície, sem considerar a execução de padieiras, ombreiras, remates inferiores, capeamentos nem cornijas.
Critério de medição de obra: Medir-se-á o volume realmente executado segundo especificações de Projecto, descontando todas as aberturas, seja qual for a sua superfície, já que não se inclui a execução de padieiras, ombreiras, remates inferiores, capeamentos nem cornijas.

| Código | Un | Descrição | Rendimento | Preço | Importância |
|---|---|---|---|---|---|
| mt09mor010c | m³ | Argamassa de cimento CEM II/B-L 32,5 N tipo M-5, confeccionada em obra com 230 kg/m³ de cimento e uma proporção em volume 1/6. (material) | 0.300 | 115.30 | 34.59 |
| mt06mac010c | m³ | Pedra de granito concertada para alvenaria, formada por elementos com as suas faces trabalhadas em forma poligonal mais ou menos regular, para que se assentem sobre superfícies sensivelmente planas. (material) | 1.150 | 231.57 | 266.31 |
| mo021 | h | Oficial de 1ª colocador de pedra natural. (mão de obra) | 7.076 | 16.85 | 119.23 |
| mo058 | h | Ajudante de colocador de pedra natural. (mão de obra) | 7.076 | 16.45 | 116.40 |
| % | % | Custos directos complementares | 2 % | 536.53 | 10.73 |
|  |  | Custos directos |  |  | 547.26 |
