# Arco de alvenaria de tijolo cerâmico

- Propriedade do ficheiro: CYPE INGENIEROS, S.A.
- Formato: FIEBDC-3/2002
- Moeda: EUR
- Custos indirectos: 3.00 %
- IVA: 23.00 %

## E Estruturas

### EF Alvenarias

#### EFR Arcos

**EFR010** Ud Arco de alvenaria de tijolo cerâmico.
Arco estrutural de meio ponto, com uma face à vista, de 90 cm de vão livre e 45 cm de flecha, 11,5 cm de espessura e 24 cm de largura, realizado com tijolo cerâmico face à vista perfurado clínquer, vermelho, 24x11,5x5 cm, junta refundada, assente com argamassa de cimento confeccionada em obra, com 250 kg/m³ de cimento, cor cinzento, dosificação 1:6, fornecida em sacos; montagem e desmontagem de cimbres e apoios.
Inclui: Montagem de cimbres e apoios. Marcação da disposição dos tijolos. Marcação do perímetro. Preparação da argamassa. Colocação dos tijolos. Limpeza do paramento. Resolução de encontros. Desmontagem de cimbres e apoios. Regularização, refinamento e enchimento de juntas do arco. Revisão do intradorso.
Critério de medição de projecto: Número de unidades previstas, segundo documentação gráfica de Projecto.
Critério de medição de obra: Medir-se-á o número de unidades realmente executadas segundo especificações de Projecto.

| Código | Un | Descrição | Rendimento | Preço | Importância |
|---|---|---|---|---|---|
| mt05cvk010a | Ud | Tijolo cerâmico face à vista perfurado clínquer, vermelho, 24x11,5x5 cm, para utilização em alvenaria não protegida (peça U), densidade 1300 kg/m³, segundo NP EN 771-1. (material) | 24.000 | 0.30 | 7.20 |
| mt08aaa010a | m³ | Água. (material) | 0.004 | 1.50 | 0.01 |
| mt01arg005a | t | Areia de pedreira, para argamassa preparada em obra. (material) | 0.008 | 18.00 | 0.14 |
| mt08cem011a | kg | Cimento Portland CEM II/B-L 32,5 R, cor cinzento, em sacos, segundo NP EN 197-1. (material) | 1.198 | 0.10 | 0.12 |
| mt08cim010aa | m² | Cimbre de madeira de pinho, dimensionada para suportar una carga máxima de trabalho de 200 kg/m², para formação de arco estrutural de meio ponto. (material) | 0.339 | 76.50 | 25.93 |
| mq06hor010 | h | Betoneira eléctrica com uma capacidade de amassadura de 160 l. (equipamento) | 0.003 | 3.45 | 0.01 |
| mo021 | h | Oficial de 1ª construção em trabalhos auxiliares de pedreiro. (mão de obra) | 1.154 | 24.63 | 28.42 |
| mo114 | h | Operário não qualificado construção em trabalhos auxiliares de pedreiro. (mão de obra) | 0.613 | 23.29 | 14.28 |
| mo017 | h | Oficial de 1ª carpinteiro. (mão de obra) | 0.283 | 25.01 | 7.08 |
| mo058 | h | Ajudante de carpinteiro. (mão de obra) | 0.141 | 24.18 | 3.41 |
| % | % | Custos directos complementares | 2 % | 86.60 | 1.73 |
|  |  | Custos directos |  |  | 88.33 |
