# Sistema de ancoragem vertical e subsistema de ancoragem horizontal, de alumínio AW 6063 T5 lacado preto, para a fixação de placas de pedra natural de 100x40x2 cm (não incluídas neste preço)

- Propriedade do ficheiro: CYPE INGENIEROS, S.A.
- Formato: FIEBDC-3/2002
- Moeda: EUR
- Custos indirectos: 3.00 %
- IVA: 23.00 %

## F Fachadas, divisões e protecções

### FA Fachadas ventiladas

#### FAJ Substrutura suporte

**FAJ010** m² Sistema de ancoragem vertical e subsistema de ancoragem horizontal, de alumínio AW 6063 T5 lacado preto, para a fixação de placas de pedra natural de 100x40x2 cm (não incluídas neste preço).
Sistema de ancoragem vertical e subsistema de ancoragem horizontal, de alumínio AW 6063 T5 lacado preto, para a fixação de placas de pedra natural de 100x40x2 cm (não incluídas neste preço), formado por: perfis verticais e perfis horizontais de alumínio extrudido de liga 6063 com tratamento térmico T-5, lacado de cor preto, com marca de qualidade QUALICOAT classe SEASIDE com 60 microns de espessura mínima de película seca, esquadros de carga, esquadros de apoio e grampos com unha vista alumínio extrudido de liga 6063 com tratamento térmico T-5, anodizado de cor prata natural com uma espessura mínima de 15 microns; fixado à testa de betão de cada laje (aproximadamente 3 m de altura livre) com buchas mecânicas de aço inoxidável A2, e ao suporte de betão ou de alvenaria (fck>=150 kp/cm²) cada 1,20 m no máximo, com tira-fundos de aço inoxidável A2 e buchas de nylon.
Inclui: Marcação. Montagem dos esquadros. Montagem dos perfis verticais e horizontais. Montagem dos grampos. Tratamento de pontos singulares.
Critério de medição de projecto: Superfície medida segundo documentação gráfica de Projecto, com o mesmo critério que o pano exterior de fachada.
Critério de medição de obra: Medir-se-á a superfície realmente executada segundo especificações de Projecto, com o mesmo critério que o pano exterior de fachada.
Critérios considerados na determinação do preço da unidade de obra: O preço inclui a resolução de encontros e pontos singulares, mas não inclui o sistema de revestimento.

| Código | Un | Descrição | Rendimento | Preço | Importância |
|---|---|---|---|---|---|
| mt19paj210p | m² | Subestrutura suporte composta de sistema de ancoragem vertical e subsistema de ancoragem horizontal, de alumínio AW 6063 T5 lacado preto, para a fixação de placas de pedra natural de 100x40x2 cm (não incluídas neste preço), regulável nos eixos vertical e horizontal, formado por: perfis verticais e perfis horizontais de alumínio extrudido de liga 6063 com tratamento térmico T-5, lacado de cor preto, com marca de qualidade QUALICOAT classe SEASIDE com 60 microns de espessura mínima de película seca, esquadros de carga, esquadros de apoio e grampos com unha vista de alumínio extrudido de liga 6063 com tratamento térmico T-5, anodizado de cor prata natural com uma espessura mínima de 15 microns, para fixar à testa de betão de cada laje (aproximadamente 3 m de altura livre) com buchas mecânicas de aço inoxidável A2, e ao suporte de betão ou de alvenaria (fck>=150 kp/cm²) cada 1,20 m no máximo, com tira-fundos de aço inoxidável A2 e buchas de nylon. (material) | 1.000 | 28.50 | 28.50 |
| mo052 | h | Oficial de 1ª montador de sistemas de fachadas pré-fabricadas. (mão de obra) | 0.202 | 19.03 | 3.84 |
| mo099 | h | Ajudante de montador de sistemas de fachadas pré-fabricadas. (mão de obra) | 0.202 | 17.97 | 3.63 |
| % | % | Custos directos complementares | 2 % | 35.97 | 0.72 |
|  |  | Custos directos |  |  | 36.69 |
