# Sistema de ancoragem pontual, de aço inoxidável AISI 304, para a fixação de placas de pedra natural de 60x40x3 cm (não incluídas neste preço)

- Propriedade do ficheiro: CYPE INGENIEROS, S.A.
- Formato: FIEBDC-3/2002
- Moeda: EUR
- Custos indirectos: 3.00 %
- IVA: 23.00 %

## F Fachadas, divisões e protecções

### FA Fachadas ventiladas

#### FAJ Substrutura suporte

**FAJ010** m² Sistema de ancoragem pontual, de aço inoxidável AISI 304, para a fixação de placas de pedra natural de 60x40x3 cm (não incluídas neste preço).
Sistema de ancoragem pontual, de aço inoxidável AISI 304, para a fixação de placas de pedra natural de 60x40x3 cm (não incluídas neste preço), formado por grampos pontuais não reguláveis, de aço inoxidável AISI 304, colocados na junta horizontal; fixado ao suporte de betão ou de alvenaria (fck>=150 kp/cm²) com varões roscados e resina.
Inclui: Marcação. Montagem dos grampos. Tratamento de pontos singulares.
Critério de medição de projecto: Superfície medida segundo documentação gráfica de Projecto, com o mesmo critério que o pano exterior de fachada.
Critério de medição de obra: Medir-se-á a superfície realmente executada segundo especificações de Projecto, com o mesmo critério que o pano exterior de fachada.
Critérios considerados na determinação do preço da unidade de obra: O preço inclui a resolução de encontros e pontos singulares, mas não inclui o sistema de revestimento.

| Código | Un | Descrição | Rendimento | Preço | Importância |
|---|---|---|---|---|---|
| mt19paj230e | m² | Subestrutura suporte composta de sistema de ancoragem pontual, de aço inoxidável AISI 304, para a fixação de placas de pedra natural de 60x40x3 cm (não incluídas neste preço), formado por grampos pontuais não reguláveis, de aço inoxidável AISI 304, colocados na junta horizontal, para fixar ao suporte de betão ou de alvenaria (fck>=150 kp/cm²) com varões roscados e resina. (material) | 1.000 | 16.00 | 16.00 |
| mo052 | h | Oficial de 1ª montador de sistemas de fachadas pré-fabricadas. (mão de obra) | 0.152 | 19.03 | 2.89 |
| mo099 | h | Ajudante de montador de sistemas de fachadas pré-fabricadas. (mão de obra) | 0.152 | 17.97 | 2.73 |
| % | % | Custos directos complementares | 2 % | 21.62 | 0.43 |
|  |  | Custos directos |  |  | 22.05 |
