# Revestimento exterior de fachada ventilada, de painéis de zincotitânio

- Propriedade do ficheiro: CYPE INGENIEROS, S.A.
- Formato: FIEBDC-3/2002
- Moeda: EUR
- Custos indirectos: 3.00 %
- IVA: 23.00 %

## F Fachadas, divisões e protecções

### FA Fachadas ventiladas

#### FAM Revestimento exterior metálico

**FAM020** m² Revestimento exterior de fachada ventilada, de painéis de zincotitânio.
Revestimento exterior de fachada ventilada, de cassetes de zincotitânio, de 0,8 mm de espessura, e 430 mm entre eixos, acabamento natural; colocação em posição horizontal através do sistema de fixação oculta com união longitudinal das chapas através de junta agrafada simples, de 25 mm de altura, sobre subestrutura suporte formada por painéis OSB de partículas longas e orientadas de madeira, classe hidrófuga 3 e 22 mm de espessura aparafusados a ripas de madeira. Inclusive tira-fundos e ancoragens mecânicas de expansão, para a fixação da subestrutura suporte.
Critérios considerados na determinação do preço da unidade de obra: O preço não inclui o isolamento térmico.
Inclui: Limpeza e preparação da superfície suporte. Implantação das juntas de dilatação e panos de trabalho. Marcação da disposição do revestimento e dos pontos de ancoragem da subestrutura suporte. Fixação das ripas a intervalos regulares. Colocação do tabuleiro OSB sobre as ripas. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pzr060ab | m² | Cassete de zincotitânio, de 0,8 mm de espessura, 430 mm entre eixos e 6000 mm de comprimento máximo, acabamento natural; colocação em posição horizontal através do sistema de fixação oculta com união longitudinal das chapas através de junta agrafada simples, de 25 mm de altura, sobre subestrutura suporte formada por painéis OSB de partículas longas e orientadas de madeira, classe hidrófuga 3 e 22 mm de espessura aparafusados a ripas de madeira; com ganchos fixos e móveis de zincotitânio com pregos zincados ou de aço inoxidável para a fixação das cassetes à subestrutura suporte e tira-fundos e ancoragens mecânicas de expansão, para a fixação da subestrutura suporte ao pano principal e à laje; com o preço incrementado em 5% relativamente a peças especiais para a resolução de pontos singulares. (material) | 1.000 | 118.96 | 118.96 |
| mo052 | h | Oficial de 1ª montador de sistemas de fachadas pré-fabricadas. (mão de obra) | 0.840 | 23.31 | 19.58 |
| mo099 | h | Ajudante de montador de sistemas de fachadas pré-fabricadas. (mão de obra) | 0.840 | 22.13 | 18.59 |
| % | % | Custos directos complementares | 3 % | 157.13 | 4.71 |
|  |  | Custos directos |  |  | 161.84 |
