# Revestimento exterior de fachada ventilada, de painéis compósitos. Sistema "CORTIZO"

- Propriedade do ficheiro: CYPE INGENIEROS, S.A.
- Formato: FIEBDC-3/2002
- Moeda: EUR
- Custos indirectos: 3.00 %
- IVA: 23.00 %

## F Fachadas, divisões e protecções

### FA Fachadas ventiladas

#### FAS Revestimento exterior de painéis compósitos

**FAS010** m² Revestimento exterior de fachada ventilada, de painéis compósitos. Sistema "CORTIZO".
Revestimento exterior de fachada ventilada, de painéis compósitos Stacbond FR "CORTIZO", de 4 mm de espessura total, formados por uma lâmina de alumínio na face interior de 0,5 mm de espessura e uma lâmina exterior de liga de alumínio EN AW-5005, com acabamento lacado, com uma camada de PVDF Kynar de 22 a 40 microns de espessura, pré-tratamento livre de cloro em ambas as lâminas, e núcleo intermédio de baixa densidade, de 3 mm de espessura, Euroclasse B-s1, d0 de reacção ao fogo, segundo NP EN 13501-1, em forma de cassetes; colocação em posição vertical através do sistema de ancoragem oculto com peças de suspensão STB-CH, sobre subestrutura suporte de liga de alumínio. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12prc010aaa1b | m² | Painel compósito Stacbond FR "CORTIZO", de 4 mm de espessura total, formado por uma lâmina de alumínio na face interior de 0,5 mm de espessura e uma lâmina exterior de liga de alumínio EN AW-5005, com acabamento lacado, com uma camada de PVDF Kynar de 22 a 40 microns de espessura, pré-tratamento livre de cloro em ambas as lâminas, e núcleo intermédio de baixa densidade, de 3 mm de espessura, Euroclasse B-s1, d0 de reacção ao fogo, segundo NP EN 13501-1, formando uma cassete vertical, com "DIT Plus do Instituto Eduardo Torroja nº 553p"; colocação em posição vertical em fachadas ventiladas de superfície menor de 250 m² e percentagem de aberturas menor de 30% através do sistema de ancoragem oculto com peças de suspensão STB-CH, sobre subestrutura suporte formada por: perfis verticais em T de alumínio extrudido de liga 6063 com tratamento térmico T5 ou T6 e esquadros de carga e esquadros de apoio, em L, de alumínio extrudido; com tira-fundos de aço inoxidável A2 e buchas de nylon para a fixação dos perfis ao pano principal, ancoragens mecânicas de expansão, de aço inoxidável A2 para a fixação dos perfis à laje e peças de suspensão de alumínio extrudido de liga 6063 com tratamento térmico T4 e T6, acabamento natural, e peças de protecção de PVC, para a fixação do revestimento à subestrutura suporte; com o preço incrementado em 5% relativamente a peças especiais para a resolução de pontos singulares. (material) | 1.000 | 183.44 | 183.44 |
| op00ato010 |  | Aparafusadora. | 1.000 | 0.00 | 0.00 |
| mo052 | h | Oficial de 1ª montador de sistemas de fachadas pré-fabricadas. (mão de obra) | 0.840 | 23.31 | 19.58 |
| mo099 | h | Ajudante de montador de sistemas de fachadas pré-fabricadas. (mão de obra) | 0.840 | 22.13 | 18.59 |
| % | % | Custos directos complementares | 3 % | 221.61 | 6.65 |
|  |  | Custos directos |  |  | 228.26 |
