# Caixa de persiana enrolável, de poliestireno expandido

- Propriedade do ficheiro: CYPE INGENIEROS, S.A.
- Formato: FIEBDC-3/2002
- Moeda: EUR
- Custos indirectos: 3.00 %
- IVA: 23.00 %

## F Fachadas, divisões e protecções

### FC Padieiras, lintéis e caixas de estores

#### FCP De poliestireno expandido

**FCP010** Ud Caixa de persiana enrolável, de poliestireno expandido.
Caixa de persiana enrolável de poliestireno expandido (EPS), de 30 kg/m³ de densidade, reforçada com varões de aço, de 22 cm de largura, 25 cm de altura e 100 cm de comprimento, para revestir.
Critérios considerados na determinação do preço da unidade de obra: O preço não inclui a padieira. O preço não inclui a persiana. O preço não inclui o revestimento.
Inclui: Limpeza e nivelação da superfície de apoio. Implantação e marcação dos eixos de apoio na abertura de passagem. Colocação da caixa de estore. Nivelação e aprume.
Critério de medição de projecto: Número de unidades previstas, segundo documentação gráfica de Projecto.
Critério de medição de obra: Medir-se-á o número de unidades realmente executadas segundo especificações de Projecto.

| Código | Un | Descrição | Rendimento | Preço | Importância |
|---|---|---|---|---|---|
| mt20cap010aa | Ud | Caixa de persiana enrolável de poliestireno expandido (EPS), de 30 kg/m³ de densidade, reforçada com varões de aço, de 22 cm de largura, 25 cm de altura e 100 cm de comprimento; com placas de contenção, topos, ancoragens, eixo, rolamentos, tampa amovível inferior e guias. (material) | 1.000 | 97.00 | 97.00 |
| mo011 | h | Oficial de 1ª montador. (mão de obra) | 0.150 | 25.32 | 3.80 |
| mo080 | h | Ajudante de montador. (mão de obra) | 0.150 | 24.04 | 3.61 |
| % | % | Custos directos complementares | 2 % | 104.41 | 2.09 |
|  |  | Custos directos |  |  | 106.50 |
