# Caixilharia de alumínio

- Propriedade do ficheiro: CYPE INGENIEROS, S.A.
- Formato: FIEBDC-3/2002
- Moeda: EUR
- Custos indirectos: 3.00 %
- IVA: 23.00 %

## F Fachadas

### FC Caixilharia exterior

#### FCY Sistemas de alumínio

**FCY030** Ud Caixilharia de alumínio, lacado branco, para janela com dobradiças de abrir de abertura para o interior "TECHNAL", de 120x120 cm, sistema Saphir FX, "TECHNAL", formada por duas folhas, e com pré-aro. Caixa de estore incorporada (monobloco), estore de lâminas de PVC, com accionamento manual com fita e recolhedor.
Fornecimento e montagem de caixilharia de alumínio, lacado branco, para janela com dobradiças de abrir de abertura para o interior "TECHNAL", de 120x120 cm, sistema Saphir FX, "TECHNAL", formada por duas folhas, e com pré-aro. Composta por perfis extrudidos formando aros e folhas. Acessórios, ferragens de pendurar e de abertura homologadas, juntas de envidraçado de EPDM de alta qualidade, parafusos de aço inoxidável, elementos de estanquidade, acessórios e ferramentas homologadas. Caixa de estore incorporada (monobloco), estore enrolável de lâminas de PVC, com accionamento manual com fita e recolhedor, equipado com todos os seus acessórios. Inclusive p/p de ganchos de fixação, isolamento perimetral de juntas por meio de um cordão de silicone neutro e ajuste final em obra. Elaborada em oficina, com classificação à permeabilidade ao ar classe A3, segundo UNE 85214, classificação à estanquidade à água classe EE, segundo UNE 85206 e classificação à resistência à carga do vento classe VE, segundo UNE 85204. Totalmente montada e testada.
Inclui: Colocação da caixilharia. Ajuste final das folhas. Vedação de juntas perimetrais.
Critério de medição de projecto: Número de unidades previstas, segundo documentação gráfica de Projecto.
Critério de medição de obra: Medir-se-á o número de unidades realmente executadas segundo especificações de Projecto.

| Código | Un | Descrição | Rendimento | Preço | Importância |
|---|---|---|---|---|---|
| mt25pfn040a | m | Pré-aro de perfil de alumínio em bruto de 49,8x49,8 mm de secção "TECHNAL". (material) | 4.800 | 6.50 | 31.20 |
| mt25pfn010hlaa | m | Perfil de alumínio lacado branco, para formação de aro de janela, sistema Saphir FX, "TECHNAL", inclusive junta central de estanquidade, com o selo QUALICOAT, que garante a espessura e a qualidade do processo de lacagem. (material) | 4.800 | 12.11 | 58.13 |
| mt25pfn015aa | m | Perfil de alumínio lacado branco, para formação de folha de janela, sistema FX, "TECHNAL", inclusive junta de estanquidade e junta exterior do envidraçado, com o selo QUALICOAT, que garante a espessura e a qualidade do processo de lacagem. (material) | 6.900 | 13.14 | 90.67 |
| mt25pfn020daa | m | Perfil de alumínio lacado branco, para formação de bite, sistema FX, "TECHNAL", inclusive junta interior do envidraçado e parte proporcional de grampos, com o selo QUALICOAT, que garante a espessura e a qualidade do processo de lacagem. (material) | 6.180 | 2.89 | 17.86 |
| mt25pfn025aaa | m | Perfil de alumínio lacado branco, para formação de inversora, sistema FX, "TECHNAL", inclusive junta de estanquidade, com o selo QUALICOAT, que garante a espessura e a qualidade do processo de lacagem. (material) | 1.090 | 13.47 | 14.68 |
| mt15sja100 | Ud | Cartucho de pasta de silicone neutro. (material) | 0.168 | 3.13 | 0.53 |
| mt25pfx200eb | Ud | Kit composto por esquadros, tampas de condensação e saída de água, e ferragens de janela de abrir de abertura para o interior de duas folhas. (material) | 1.000 | 18.75 | 18.75 |
| mt25pco015aa | m² | Estore de lâminas enroláveis de PVC, accionamento manual através de fita e recolhedor, em caixilharia de alumínio, inclusive caixa de estore incorporada (monoblock). Segundo EN 13659. (material) | 1.584 | 20.63 | 32.68 |
| mt25pfn170jaa | m | Guia de estore de alumínio lacado branco, "TECHNAL", com o selo QUALICOAT, que garante a espessura e a qualidade do processo de lacagem. (material) | 2.400 | 9.24 | 22.18 |
| op00ato010 |  | Aparafusadora. | 1.000 | 0.00 | 0.00 |
| mo017 | h | Oficial de 1ª serralheiro. (mão de obra) | 5.151 | 17.12 | 88.19 |
| mo057 | h | Ajudante de serralheiro. (mão de obra) | 5.199 | 16.51 | 85.84 |
| % | % | Custos directos complementares | 2 % | 460.71 | 9.21 |
|  |  | Custos directos |  |  | 469.92 |
