# Pano interior de parede meeira dupla, de alvenaria de tijolo cerâmico para revestir, com isolamento integrado

- Propriedade do ficheiro: CYPE INGENIEROS, S.A.
- Formato: FIEBDC-3/2002
- Moeda: EUR
- Custos indirectos: 3.00 %
- IVA: 23.00 %

## F Fachadas, divisões e protecções

### FF Alvenaria não estrutural

#### FFN Pano interior com isolamento integrado em parede meeira dupla

**FFN020** m² Pano interior de parede meeira dupla, de alvenaria de tijolo cerâmico para revestir, com isolamento integrado.
Pano interior de parede meeira dupla, de 7 cm de espessura, de alvenaria de tijolo cerâmico furado duplo de grande formato com painel isolante de poliestireno expandido incorporado, com encaixe macho-fêmea, para revestir, 70x50x7x4 cm, com juntas de 10 mm de espessura, assente com uma mistura em água de cola preparada e até 25% de pasta de gesso de construção.
Inclui: Marcação, piso a piso. Rectificação de irregularidades da laje terminada. Marcação nos pilares dos níveis de referência geral de piso e de nível de pavimento. Assentamento da primeira fiada. Colocação e aprumo de prumos de referência. Colocação de fios entre prumos. Colocação de fios de prumo fixos nas arestas. Colocação das peças por fiadas a nível. Remate com gesso no encontro da alvenaria de tijolo de grande formato com a laje superior.
Critério de medição de projecto: Superfície medida segundo documentação gráfica de Projecto, sem duplicar esquinas nem encontros.
Critério de medição de obra: Medir-se-á a superfície realmente executada segundo especificações de Projecto, sem duplicar esquinas nem encontros.

| Código | Un | Descrição | Rendimento | Preço | Importância |
|---|---|---|---|---|---|
| mt04lgt010b | Ud | Tijolo cerâmico furado duplo de grande formato com painel isolante de poliestireno expandido incorporado, com encaixe macho-fêmea, para revestir, 70x50x7x4 cm, isolamento composto de poliestireno expandido de 4 cm de espessura, com superfície lisa e mecanização lateral a meia madeira. (material) | 3.000 | 3.38 | 10.14 |
| mt09eyc010 | kg | Cola de escaiola. (material) | 4.424 | 0.28 | 1.24 |
| mt09eyc020 | kg | Cola de gesso. (material) | 1.474 | 0.28 | 0.41 |
| mt09pye010b | m³ | Pasta de gesso de construção B1, segundo EN 13279-1. (material) | 0.001 | 148.50 | 0.15 |
| op00roz010 |  | Máquina de abrir roços. | 1.000 | 0.00 | 0.00 |
| op00amo010 |  | Rebarbadora. | 1.000 | 0.00 | 0.00 |
| mo021 | h | Oficial de 1ª construção em trabalhos auxiliares de pedreiro. (mão de obra) | 0.345 | 24.63 | 8.50 |
| mo114 | h | Operário não qualificado construção em trabalhos auxiliares de pedreiro. (mão de obra) | 0.230 | 23.29 | 5.36 |
| % | % | Custos directos complementares | 3 % | 25.80 | 0.77 |
|  |  | Custos directos |  |  | 26.57 |
