# Fachada simples, de chapa perfilada de aço

- Propriedade do ficheiro: CYPE INGENIEROS, S.A.
- Formato: FIEBDC-3/2002
- Moeda: EUR
- Custos indirectos: 3.00 %
- IVA: 23.00 %

## F Fachadas, divisões e protecções

### FL Fachadas ligeiras

#### FLA De chapas de aço e painéis sandwich

**FLA010** m² Fachada simples, de chapa perfilada de aço.
Parede simples de fachada, de chapa perfilada de aço galvanizado, de 0,75 mm de espessura, com nervuras de entre 11 e 13 mm de altura de onda, separadas entre 185 e 195 mm, colocada em posição vertical com uma sobreposição da chapa superior de 70 mm e uma sobreposição lateral de um trapézio e fixada mecanicamente a uma estrutura portante ou auxiliar. Inclusive acessórios de fixação das chapas e fita flexível de butilo, adesiva em ambas as faces, para a selagem de estanquidade das sobreposições entre chapas perfiladas.
Critérios considerados na determinação do preço da unidade de obra: O preço não inclui a estrutura suporte nem a resolução de pontos singulares.
Inclui: Marcação da disposição das chapas. Corte, preparação e colocação das chapas. Vedação de juntas. Fixação mecânica das chapas.
Critério de medição de projecto: Superfície medida segundo documentação gráfica de Projecto, sem duplicar esquinas nem encontros, descontando as aberturas de superfície maior de 1 m².
Critério de medição de obra: Medir-se-á a superfície realmente executada segundo especificações de Projecto, sem duplicar esquinas nem encontros, descontando as aberturas de superfície maior de 1 m².

| Código | Un | Descrição | Rendimento | Preço | Importância |
|---|---|---|---|---|---|
| mt13ccg100p | m² | Chapa perfilada de aço galvanizado, de 0,75 mm de espessura, com nervuras de entre 11 e 13 mm de altura de onda, separadas entre 185 e 195 mm e inércia entre 1 e 2 cm4, segundo NP EN 14782. (material) | 1.030 | 8.37 | 8.62 |
| mt13cap030a | Ud | Kit de acessórios de fixação, para chapas perfiladas, em fachadas. (material) | 0.200 | 19.40 | 3.88 |
| mt13dcp020b | m | Fita flexível de butilo, adesiva em ambas as faces, para a selagem de estanquidade das sobreposições entre chapas perfiladas. (material) | 1.010 | 2.05 | 2.07 |
| op00ciz010 |  | Tesoura. | 1.000 | 0.00 | 0.00 |
| op00roe010 |  | Roedora. | 1.000 | 0.00 | 0.00 |
| op00ato010 |  | Aparafusadora. | 1.000 | 0.00 | 0.00 |
| op00tal010 |  | Berbequim. | 1.000 | 0.00 | 0.00 |
| mo051 | h | Oficial de 1ª montador de painéis metálicos. (mão de obra) | 0.281 | 21.36 | 6.00 |
| mo098 | h | Ajudante de montador de painéis metálicos. (mão de obra) | 0.281 | 20.28 | 5.70 |
| % | % | Custos directos complementares | 2 % | 26.27 | 0.53 |
|  |  | Custos directos |  |  | 26.80 |
