# Fachada ligeira de placas. Sistema Placotherm Integra Glasroc X "PLACO"

- Propriedade do ficheiro: CYPE INGENIEROS, S.A.
- Formato: FIEBDC-3/2002
- Moeda: EUR
- Custos indirectos: 3.00 %
- IVA: 23.00 %

## F Fachadas, divisões e protecções

### FL Fachadas ligeiras

#### FLY Sistemas de fachada ligeira

**FLY020** m² Fachada ligeira de placas. Sistema Placotherm Integra Glasroc X "PLACO".
Fachada ligeira de placas. Sistema Placotherm Integra Glasroc X "PLACO", formado por: ESTRUTURA EXTERIOR: estrutura metálica de aço galvanizado de canais horizontais THR e montantes verticais THM, com uma modulação de 600 mm; ISOLAMENTO EXTERIOR: painel compacto de lã mineral Arena, de alta densidade, Arena Master "ISOVER", segundo EN 13162, de 90 mm de espessura, sem revestir, resistência térmica 2,35 m²°C/W, condutibilidade térmica 0,038 W/(m°C), colocado topo a topo; PLACA EXTERIOR: placa de gesso laminado GM-FH1 / EN 15283-2 - 1200 / 2800 / 12,5 / com os bordos longitudinais afinados, Glasroc X 13 "PLACO"; ESTRUTURA INTERIOR: estrutura metálica de aço galvanizado de canais horizontais R 48 e montantes verticais M 48, com uma modulação de 600 mm; ISOLAMENTO INTERIOR: painel semi-rígido de lã mineral Arena de alta densidade, Arena Basic, segundo EN 13162, de 45 mm de espessura, não revestido, resistência térmica 1,2 m²°C/W, condutibilidade térmica 0,037 W/(m°C), colocado topo a topo; PLACAS INTERIORES: duas placas de gesso laminado DFI / EN 520 - 1200 / 2500 / 12,5 / com os bordos longitudinais afinados, Phonique PPH 13 "PLACO"; IMPERMEABILIZAÇÃO: membrana altamente transpirante, impermeável à água da chuva, Placotherm Estándar, fixada aos montantes da estrutura metálica pela face exterior; REVESTIMENTO EXTERIOR: camada base de malha de reforço CMALL 160 embebida entre duas camadas de argamassa polimérica de altas prestações reforçada com fibras, Placotherm Base, cor branco, composta de cimento branco, cargas minerais, resinas hidrófugas redispersáveis, fibras e aditivos especiais e camada de acabamento de argamassa orgânica Webertene Advance XS "WEBER", cor a escolher, gama Estándar, acabamento em gota, com um tamanho máximo de partícula de 0,5 mm, à base de siloxanos, cargas minerais, pigmentos resistentes aos raios UV, fungicidas e aditivos especiais sobre primário regulador da absorção Webertene Primer "WEBER". Inclusive fita acústica, parafusos para a fixação das placas, fixações para a ancoragem dos perfis, argamassa Placotherm Base e fita CMALL 160 "PLACO", para o tratamento de juntas entre placas exteriores, massa SN "PLACO" e fita "PLACO", para o tratamento de juntas entre placas interiores, perfil de PVC com malha de fibra de vidro anti-álcalis, Perfil Goteo "PLACO", para remate de padieiras, e fita adesiva de dupla face para a fixação da membrana altamente traspirante.
Critérios considerados na determinação do preço da unidade de obra: O preço inclui a resolução de vãos de fachada.
Inclui: Marcação de estrutura metálica no pavimento e tecto. Nivelamento e limpeza da base. Colocação da fita acústica. Fixação da estrutura metálica exterior. Colocação, aprumo e nivelamento de aros. Corte e preparação do isolamento. Passagem das instalações. Colocação do isolamento exterior. Fixação da estrutura metálica interior. Colocação do isolamento interior. Colocação e fixação provisória da impermeabilização. Colocação e aparafusamento à estrutura das placas exteriores. Tratamento de juntas entre placas exteriores. Colocação e aparafusamento à estrutura das placas interiores. Tratamento de juntas entre placas interiores. Colocação do perfil para remate de padieiras. Espalhamento da camada de argamassa base e colocação da malha. Aplicação de primário. Aplicação da camada de acabamento.
Critério de medição de projecto: Superfície medida segundo documentação gráfica de Projecto, sem duplicar esquinas nem encontros, descontando as aberturas de superfície maior de 3 m².
Critério de medição de obra: Medir-se-á a superfície realmente executada segundo especificações de Projecto, sem duplicar esquinas nem encontros, descontando as aberturas de superfície maior de 3 m².

| Código | Un | Descrição | Rendimento | Preço | Importância |
|---|---|---|---|---|---|
| mt12plp340a | m | Canal de perfil de aço galvanizado Z1 (Z140), THR "PLACO", fabricado através de laminação a frio, 100x50 mm de secção e 0,7 mm de espessura, segundo EN 14195. (material) | 0.900 | 2.80 | 2.52 |
| mt12plp350a | m | Montante de perfil de aço galvanizado Z1 (Z140), THM "PLACO", fabricado através de laminação a frio, 100x40 mm de secção e 1 mm de espessura, segundo EN 14195. (material) | 3.000 | 4.39 | 13.17 |
| mt12plj020a | m | Banda estanque autocolante, Banda 45 "PLACO", de espuma de polietileno de células fechadas, de 3 mm de espessura e 45 mm de largura, para a estanquidade da base e do isolamento sonoro do perímetro em paredes e revestimentos interiores de placas. (material) | 1.650 | 0.47 | 0.78 |
| mt12plt035a | Ud | Parafuso autoperfurante rosca-chapa, THRPF 13 "PLACO", de 13 mm de comprimento. (material) | 7.000 | 0.06 | 0.42 |
| mt16lvi035a | m² | Painel compacto de lã mineral Arena, de alta densidade, Arena Master "ISOVER", segundo EN 13162, de 90 mm de espessura, sem revestir, resistência térmica 2,35 m²°C/W, condutibilidade térmica 0,038 W/(m°C), Euroclasse A1 de reacção ao fogo segundo NP EN 13501-1, capacidade de absorção de água a curto prazo <=1 kg/m² e factor de resistência à difusão do vapor de água 1. (material) | 1.000 | 10.60 | 10.60 |
| mt12plp070b | m | Canal de perfil de aço galvanizado, R 48 "PLACO", fabricado através de laminação a frio, de 3000 mm de comprimento, 48x30 mm de secção e 0,55 mm de espessura, segundo EN 14195. (material) | 1.000 | 1.79 | 1.79 |
| mt12plp060b | m | Montante de perfil de aço galvanizado, M 48 "PLACO", fabricado através de laminação a frio, de 3000 mm de comprimento, 46,5x36 mm de secção e 0,6 mm de espessura, segundo EN 14195. (material) | 2.100 | 2.18 | 4.58 |
| mt16lvi030alfq | m² | Painel semi-rígido de lã mineral Arena de alta densidade, Arena Basic "ISOVER", segundo EN 13162, de 45 mm de espessura, não revestido, resistência térmica 1,2 m²°C/W, condutibilidade térmica 0,037 W/(m°C), Euroclasse A1 de reacção ao fogo segundo NP EN 13501-1, capacidade de absorção de água a curto prazo <=1 kg/m² e factor de resistência à difusão do vapor de água 1. (material) | 1.000 | 2.90 | 2.90 |
| mt15pdw100a | m | Fita adesiva de dupla face, com adesivo acrílico, de 50 mm de largura, com resistência aos raios UV, intervalo de temperatura de trabalho de -20 a 100°C, fornecida em rolos de 50 m de comprimento. (material) | 1.700 | 1.09 | 1.85 |
| mt15mvp010a | m | Membrana altamente transpirante impermeável à água da chuva, Placotherm Estándar "PLACO", de 175 µm de espessura e 60 g/m², de 0,01 m de espessura de ar equivalente face à difusão de vapor de água, segundo NP EN 1931, estanquidade à água classe W1 segundo EN 1928, permeabilidade ao ar 2 m³/h·m² a 50 Pa, (Euroclasse E de reacção ao fogo, segundo NP EN 13501-1), fornecida em rolos de 1,50x50 m, segundo NP EN 13859-2. (material) | 1.100 | 2.77 | 3.05 |
| mt12plk010fembc | m² | Placa de gesso laminado GM-FH1 / EN 15283-2 - 1200 / 2800 / 12,5 / com os bordos longitudinais afinados, Glasroc X 13 "PLACO", formada por um núcleo de gesso revestido nas duas faces com fibra de vidro com tratamento hidrófobo. (material) | 1.000 | 22.70 | 22.70 |
| mt28fvp010a | m | Fita de juntas de malha de fibra de vidro anti-álcalis, CMALL 160 "PLACO", de 160 g/m² de massa superficial, de 100 mm de largura e 0,52 mm de espessura, fornecida em rolos de 50 m de comprimento. (material) | 2.100 | 0.30 | 0.63 |
| mt28mpp010a | kg | Argamassa polimérica de altas prestações reforçada com fibras, Placotherm Base, "PLACO", cor branco, composta de cimento branco, cargas minerais, resinas hidrófugas redispersáveis, fibras e aditivos especiais, para aplicar com palustra, para tratamento de juntas e emassado superficial de placas em sistemas Placotherm, tipo GP CSIII W2, segundo EN 998-1. (material) | 4.600 | 0.89 | 4.09 |
| mt28fvp050 | m | Perfil de PVC com malha de fibra de vidro anti-álcalis, Perfil Goteo "PLACO", para remate de padieiras, fornecido em barras de 2,5 m de comprimento. (material) | 0.170 | 3.05 | 0.52 |
| mt28fvp020a | m | Malha de reforço de fibra de vidro anti-álcalis, CMALL 160 "PLACO", de 160 g/m² de massa superficial, de 1,1 m de largura e 0,52 mm de espessura, fornecida em rolos de 50 m de comprimento. (material) | 1.100 | 2.68 | 2.95 |
| mt12plk010hgpcc | m² | Placa de gesso laminado DFI / EN 520 - 1200 / 2500 / 12,5 / com os bordos longitudinais afinados, Phonique PPH 13 "PLACO", formada por uma alma de gesso de origem natural embutida e intimamente ligada a duas lâminas de cartão forte, aditivada para melhorar as suas prestações acústicas. (material) | 2.000 | 7.31 | 14.62 |
| mt12plj010a | m | Fita microperfurada de papel "PLACO", de 50 mm de largura, segundo EN 13963, para acabamento de juntas de placas de gesso laminado. (material) | 2.100 | 0.05 | 0.11 |
| mt12plm010a | kg | Massa de secagem em pó SN "PLACO"; Euroclasse A2-s1, d0 de reacção ao fogo, segundo NP EN 13501-1, intervalo de temperatura de trabalho de 5 a 30°C, para aplicação manual com fita de juntas, segundo EN 13963; para o tratamento das juntas das placas de gesso laminado. (material) | 0.660 | 1.13 | 0.75 |
| mt12plt010a | Ud | Parafuso auto-roscante TTPC 25 "PLACO", com cabeça de trombeta, de 25 mm de comprimento, para instalação de placas de gesso laminado sobre perfis de espessura inferior a 6 mm. (material) | 6.000 | 0.01 | 0.06 |
| mt12plt010c | Ud | Parafuso auto-roscante TTPC 35 "PLACO", com cabeça de trombeta, de 35 mm de comprimento, para instalação de placas de gesso laminado sobre perfis de espessura inferior a 6 mm. (material) | 11.000 | 0.02 | 0.22 |
| mt12plt040 | Ud | Parafuso autoperfurante de aço inoxidável Placotherm Integra "PLACO", com cabeça hexagonal, de 25 mm de comprimento. (material) | 24.000 | 0.06 | 1.44 |
| mt28pcc010c | l | Primário regulador da absorção Webertene Primer "WEBER", cor a escolher, gama Estándar, à base de copolímeros acrílicos, cargas minerais e aditivos especiais, impermeável à água da chuva e permeável ao vapor de água. (material) | 0.450 | 6.94 | 3.12 |
| mt28esc090c | kg | Argamassa orgânica Webertene Advance XS "WEBER", cor a escolher, gama Estándar, acabamento em gota, à base de siloxanos, cargas minerais, pigmentos resistentes aos raios UV, fungicidas e aditivos especiais. Segundo NP EN 15824. (material) | 1.500 | 4.26 | 6.39 |
| op00ato010 |  | Aparafusadora. | 1.000 | 0.00 | 0.00 |
| mo052 | h | Oficial de 1ª montador de sistemas de fachadas pré-fabricadas. (mão de obra) | 0.903 | 23.31 | 21.05 |
| mo099 | h | Ajudante de montador de sistemas de fachadas pré-fabricadas. (mão de obra) | 0.533 | 22.13 | 11.80 |
| % | % | Custos directos complementares | 2 % | 132.11 | 2.64 |
|  |  | Custos directos |  |  | 134.75 |
