# Sistema "CORTIZO" de fachada cortina de alumínio

- Propriedade do ficheiro: CYPE INGENIEROS, S.A.
- Formato: FIEBDC-3/2002
- Moeda: EUR
- Custos indirectos: 3.00 %
- IVA: 23.00 %

## F Fachadas, divisões e protecções

### FM Fachadas cortina

#### FMY Sistemas de fachada cortina

**FMY010** m² Sistema "CORTIZO" de fachada cortina de alumínio.
Fachada cortina de alumínio realizada através do sistema Fachada ST 52, de "CORTIZO", com estrutura portante calculada para uma sobrecarga máxima devida à acção do vento de 60 kg/m², composta por uma retícula com uma separação entre montantes de 150 cm e uma distância entre eixos das lajes ou pontos de ancoragem de 300 cm, compreendendo 3 divisões entre pisos. Montantes de secção 175x52 mm, anodizado; travessas de 70,5x52 mm (Iy=23,46 cm4), anodizado; perfil caixilho sem ruptura de ponte térmica, anodizado; com fachada composta por: um 40% de superfície opaca com envidraçado exterior, (parapeitos, alturas de laje e tectos falsos), formada por painel de chapa de alumínio, de 9 mm de espessura total, acabamento lacado cor branca, formado por lâmina de alumínio de 0,7 mm e alma isolante de poliestireno extrudido (densidade 35 kg/m³) e vidro temperado de controlo solar, de cor, de 10 mm de espessura, classificação de prestações 1C1; 60% de superfície transparente fixa realizada com vidro duplo temperado de controlo solar, conjunto constituído por vidro exterior temperado, de controlo solar, cor azul de 6 mm, câmara de ar desidratada com perfil separador de alumínio e dupla vedação perimetral com silicone, de 6 mm, e vidro interior Float incolor de 6 mm de espessura; 18 mm de espessura total. Inclusive acessórios de fachadas cortina para o sistema Fachada ST 52 "CORTIZO"; silicone neutro Elastosil 605 "SIKA" para a vedação da zona opaca; ancoragens de fixação de aço, compostas por placa unida à laje e cantoneira para fixação de montantes ao edifício; chapa de alumínio de 1,5 mm de espessura para a realização dos remates de fachada à obra.
Inclui: Preparação das bases de fixação para receber os sistemas de ancoragem da fachada cortina. Marcação dos eixos primários do travejamento. Fixação prévia à estrutura do edifício dos eixos primários do travejamento. Alinhamento, aprumo e nivelação dos perfis primários. Fixação definitiva do travejamento primário. Preparação do sistema de recepção do travejamento secundário. Alinhamento, aprume e nivelação dos perfis secundários. Fixação definitiva da estrutura secundária. Colocação, montagem e ajuste do vidro aos perfis. Vedação final de estanquidade.
Critério de medição de projecto: Superfície medida segundo documentação gráfica de Projecto.
Critério de medição de obra: Medir-se-á a superfície realmente executada segundo especificações de Projecto.

| Código | Un | Descrição | Rendimento | Preço | Importância |
|---|---|---|---|---|---|
| mt25mcc010p | m | Montante de alumínio, "CORTIZO", de 175x52 mm (Ix= 1171,67 cm4), acabamento anodizado, inclusive junta central de estanquidade e juntas interiores de montante, provido de canal de drenagem e ventilação. (material) | 0.667 | 77.79 | 51.89 |
| mt25mcc020a | m | Travessão de alumínio, "CORTIZO", de 70,5x52 mm (Iy = 23,46 cm4), acabamento anodizado, inclusive junta central de estanquidade e juntas interiores de travessão, provido de canal de drenagem e ventilação. (material) | 1.333 | 38.29 | 51.04 |
| mt25mcc030a | m | Perfil caixilho de alumínio, sistema Fachada ST 52, "CORTIZO", acabamento anodizado, inclusive perfil anodizado especial para a colagem do vidro e junta exterior da folha. (material) | 3.333 | 10.40 | 34.66 |
| mt25mcc100a | Ud | Repercussão, por m², de acessórios de fachadas cortina para o sistema Fachada ST 52 "CORTIZO", elementos de ancoragem e fixação e remates a obra. (material) | 1.000 | 20.63 | 20.63 |
| mt21veg040yaca | m² | Vidro duplo temperado de controlo solar, cor azul, 6/6/6, conjunto constituído por vidro exterior temperado, de controlo solar, cor azul de 6 mm, câmara de ar desidratada com perfil separador de alumínio e dupla vedação perimetral, de 6 mm, e vidro interior Float incolor de 6 mm de espessura; 18 mm de espessura total. (material) | 0.604 | 126.71 | 76.53 |
| mt25mco045a | m² | Painel de chapa de alumínio, de 9 mm de espessura total, acabamento lacado cor branca, formado por lâmina de alumínio de 0,7 mm e alma isolante de poliestireno extrudido (densidade 35 kg/m³). (material) | 0.402 | 27.16 | 10.92 |
| mt21vtt030f | m² | Vidro de silicato sodo cálcico temperado de controlo solar, de cor, de 10 mm de espessura, classificação de prestações 1C1, segundo EN 12600. Segundo NP EN 12150-1. (material) | 0.402 | 81.10 | 32.60 |
| mt21sik020a | Ud | Cartucho de silicone sintético incolor Elastosil-605-S "SIKA", de 310 ml (rendimento aproximado em juntas de estanquidade de 2 m por cartucho). (material) | 1.050 | 2.67 | 2.80 |
| mt21sik020b | Ud | Cartucho de silicone sintético de cor Elastosil-605-S "SIKA", de 310 ml (rendimento aproximado em juntas de estanquidade de 2 m por cartucho). (material) | 0.700 | 2.67 | 1.87 |
| mt21sik030 | Ud | Repercussão por m² de vedante estrutural bicomponente à base de silicone Elastosil SG-500 "SIKA". (material) | 0.630 | 21.00 | 13.23 |
| mt21vva021 | Ud | Material auxiliar para a colocação de vidros. (material) | 1.000 | 1.26 | 1.26 |
| op00ato010 |  | Aparafusadora. | 1.000 | 0.00 | 0.00 |
| mo018 | h | Oficial de 1ª serralheiro. (mão de obra) | 0.700 | 22.98 | 16.09 |
| mo059 | h | Ajudante de serralheiro. (mão de obra) | 1.100 | 22.20 | 24.42 |
| mo049 | h | Oficial de 1ª montador de fachada cortina. (mão de obra) | 1.400 | 23.31 | 32.63 |
| mo096 | h | Ajudante de montador de fachada cortina. (mão de obra) | 2.000 | 22.13 | 44.26 |
| % | % | Custos directos complementares | 2 % | 414.83 | 8.30 |
|  |  | Custos directos |  |  | 423.13 |
