# Fachada cortina de alumínio realizada através do sistema grelha tradicional com ruptura de ponte térmica

- Propriedade do ficheiro: CYPE INGENIEROS, S.A.
- Formato: FIEBDC-3/2002
- Moeda: EUR
- Custos indirectos: 3.00 %
- IVA: 23.00 %

## F Fachadas, divisões e protecções

### FM Fachadas cortina

#### FMY Sistemas de fachada cortina

**FMY030** m² Fachada cortina de alumínio realizada através do sistema grelha tradicional com ruptura de ponte térmica, de "TECHNAL", com estrutura de suporte calculada para uma sobrecarga máxima devida à acção do vento de 60 kg/m², composta por uma malha com uma separação entre montantes de 150 cm e uma distância entre eixos da laje ou pontos de ancoragem de 270 cm; fachada composta por um 40% de superfície opaca (parapeitos, alturas de laje e tectos falsos) e 60% de superfície transparente fixa com vidro duplo temperado de controlo solar, cor azul, 6/6/6.
Fornecimento e montagem de fachada cortina de alumínio realizada através do sistema grelha tradicional com ruptura de ponte térmica, de "TECHNAL", com estrutura de suporte calculada para uma sobrecarga máxima devida à acção do vento de 60 kg/m², composta por uma malha com uma separação entre montantes de 150 cm e uma distância entre eixos da laje ou pontos de ancoragem de 270 cm, compreendendo 2 divisões entre pisos. Montantes de secção 100x52 mm, acabamento lacado branco; travessas de 60x52 mm (Iy=19,09 cm4) mm, acabamento lacado branco; perfil para a ancoragem pontual do vidro; tampa embelezadora de alumínio, para remate do perfil de ancoragem do vidro, para utilização com o sistema MX Contratapa Puntual grelha tradicional "TECHNAL"; com fachada composta por: um 40% de superfície opaca sem envidraçado exterior, (parapeitos, alturas de laje e tectos falsos), formada por painel de chapa de alumínio, de 9 mm de espessura total, acabamento lacado cor branca, formado por lâmina de alumínio de 0,7 mm e alma isolante de poliestireno extrudido (densidade 35 kg/m³); 60% de superfície transparente fixa realizada com vidro duplo temperado de controlo solar, conjunto constituído por vidro exterior temperado, de controlo solar, cor azul de 6 mm, caixa de ar desidratada com perfil separador de alumínio e dupla vedação perimetral com silicone, de 6 mm, e vidro interior Float incolor de 6 mm de espessura. Inclusive p/p de acessórios de fachada cortina para o sistema grelha tradicional "TECHNAL", elementos de ancoragem e fixação; vedação da zona opaca com silicone neutro Elastosil 605 "SIKA"; ancoragens de fixação de aço, compostas por placa unida à laje e cantoneira para fixação de montantes ao edifício; remates de fachada à obra, realizados em chapa de alumínio de 1,5 mm de espessura. Totalmente montado.
Inclui: Preparação das bases de fixação para receber os sistemas de ancoragem da fachada cortina. Marcação dos eixos primários do travejamento. Fixação prévia à estrutura do edifício dos eixos primários do travejamento. Alinhamento, aprumo e nivelação dos perfis primários. Fixação definitiva do travejamento primário. Preparação do sistema de recepção do travejamento secundário. Alinhamento, aprume e nivelação dos perfis secundários. Fixação definitiva do travejamento secundário. Colocação, montagem e ajuste do vidro aos perfis. Vedação final de estanquidade.
Critério de medição de projecto: Superfície medida segundo documentação gráfica de Projecto.
Critério de medição de obra: Medir-se-á a superfície realmente executada segundo especificações de Projecto.

| Código | Un | Descrição | Rendimento | Preço | Importância |
|---|---|---|---|---|---|
| mt25mct010faa | m | Montante de alumínio, "TECHNAL", de 100x52 mm (Ix= 116,05 cm4), acabamento lacado branco, com o selo QUALICOAT, que garante a espessura e a qualidade do processo de lacagem, inclusive junta central de estanquidade. (material) | 0.667 | 25.09 | 16.74 |
| mt25mct020caa | m | Travessão de alumínio, "TECHNAL", de 60x52 mm (Iy= 19,09 cm4), acabamento lacado branco, com o selo QUALICOAT, que garante a espessura e a qualidade do processo de lacagem, inclusive junta central de estanquidade. (material) | 1.111 | 19.67 | 21.85 |
| mt25mct040a | m | Peça de ancoragem pontual do vidro, de poliamida, para utilização com o sistema MX Contratapa Puntual grelha tradicional "TECHNAL". (material) | 1.778 | 1.30 | 2.31 |
| mt25mct030aa | m | Tampa embelezadora de alumínio horizontal e vertical, para utilização com o sistema MX Contratapa Puntual grelha tradicional "TECHNAL", acabamento lacado branco, com o selo QUALICOAT, que garante a espessura e a qualidade do processo de lacagem. (material) | 2.889 | 7.56 | 21.84 |
| mt25mct100a | Ud | Repercussão, por m², de acessórios de fachadas cortina para o sistema MX Contratapa Puntual grelha tradicional "TECHNAL", elementos de ancoragem e fixação e remates a obra. (material) | 1.000 | 16.50 | 16.50 |
| mt21veg040yaca | m² | Vidro duplo temperado de controlo solar, conjunto constituído por vidro exterior temperado, de controlo solar, cor azul de 6 mm, caixa de ar desidratada com perfil separador de alumínio e dupla vedação perimetral, de 6 mm, e vidro interior Float incolor de 6 mm de espessura. (material) | 0.604 | 73.67 | 44.50 |
| mt25mco045a | m² | Painel de chapa de alumínio, de 9 mm de espessura total, acabamento lacado cor branca, formado por lâmina de alumínio de 0,7 mm e alma isolante de poliestireno extrudido (densidade 35 kg/m³). (material) | 0.402 | 21.73 | 8.74 |
| mt21sik020b | Ud | Cartucho de silicone sintético de cor Elastosil-605-S "SIKA", de 310 ml (rendimento aproximado em juntas de estanquidade de 2 m por cartucho). (material) | 0.700 | 2.67 | 1.87 |
| mt21vva021 | Ud | Material auxiliar para a colocação de vidros. (material) | 1.000 | 1.26 | 1.26 |
| op00ato010 |  | Aparafusadora. | 1.000 | 0.00 | 0.00 |
| mo018 | h | Oficial de 1ª serralheiro. (mão de obra) | 0.555 | 17.12 | 9.50 |
| mo059 | h | Ajudante de serralheiro. (mão de obra) | 0.757 | 16.51 | 12.50 |
| mo049 | h | Oficial de 1ª montador de fachada cortina. (mão de obra) | 1.212 | 17.41 | 21.10 |
| mo096 | h | Ajudante de montador de fachada cortina. (mão de obra) | 1.817 | 16.45 | 29.89 |
| % | % | Custos directos complementares | 2 % | 208.60 | 4.17 |
|  |  | Custos directos |  |  | 212.77 |
