# Fachada pesada de painéis alveolares pré-fabricados de betão pré-esforçado

- Propriedade do ficheiro: CYPE INGENIEROS, S.A.
- Formato: FIEBDC-3/2002
- Moeda: EUR
- Custos indirectos: 3.00 %
- IVA: 23.00 %

## F Fachadas, divisões e protecções

### FP Fachadas pesadas

#### FPP Painéis pré-fabricados de betão

**FPP030** m² Fachada pesada de painéis alveolares pré-fabricados de betão pré-esforçado.
Parede de fachada formada por painéis alveolares pré-fabricados de betão pré-esforçado, de 16 cm de espessura, 1,2 m de largura e 9 m de comprimento máximo, com os bordos macho-fêmea, acabamento liso, de cor cinzento, colocados em posição vertical, com inclusão ou delimitação de aberturas. Inclusive colocação em obra dos painéis alveolares com ajuda de autogrua, escoramentos, resolução do apoio sobre a superfície superior da fundação, ligação dos painéis alveolares pelas cabeças às vigas da estrutura através de conectores, e pelos extremos aos pilares da estrutura e vedação de juntas com silicone neutro. Totalmente montada.
Inclui: Implantação dos painéis alveolares. Colocação do cordão de borracha adesivo. Posicionamento dos painéis alveolares no local da sua colocação. Aprumo e escoramento dos painéis alveolares. Soldadura dos elementos metálicos de ligação. Enchimento de juntas e preenchimento final com argamassa de retracção controlada.
Critério de medição de projecto: Superfície medida segundo documentação gráfica de Projecto, sem duplicar esquinas nem encontros, descontando as aberturas de superfície maior de 3 m².
Critério de medição de obra: Medir-se-á a superfície realmente executada segundo especificações de Projecto, sem duplicar esquinas nem encontros, descontando as aberturas de superfície maior de 3 m².

| Código | Un | Descrição | Rendimento | Preço | Importância |
|---|---|---|---|---|---|
| mt12ppp010a | m² | Painel alveolar pré-fabricado de betão pré-esforçado, de 16 cm de espessura, 1,2 m de largura e 9 m de comprimento máximo, com os bordos macho-fêmea, acabamento liso, de cor cinzento, para formação de parede. Segundo EN 14992. (material) | 1.000 | 17.97 | 17.97 |
| mt12pph011 | kg | Pasta borracha-asfáltica para vedação a frio de juntas de painéis pré-fabricados de betão. (material) | 0.070 | 1.96 | 0.14 |
| mq07gte010c | h | Autogrua de braço telescópico com uma capacidade de elevação de 30 t e 27 m de altura máxima de trabalho. (equipamento) | 0.040 | 75.04 | 3.00 |
| mo050 | h | Oficial de 1ª montador de painéis pré-fabricados de betão. (mão de obra) | 0.063 | 22.91 | 1.44 |
| mo097 | h | Ajudante de montador de painéis pré-fabricados de betão. (mão de obra) | 0.063 | 21.75 | 1.37 |
| % | % | Custos directos complementares | 2 % | 23.92 | 0.48 |
|  |  | Custos directos |  |  | 24.40 |
