# Parede de fachada formada por placas alveolares de betão pré-esforçado, de 16 cm de espessura, 1,2 m de largura e 9 m de comprimento máximo, acabamento em betão cinzento, montagem vertical

- Propriedade do ficheiro: CYPE INGENIEROS, S.A.
- Formato: FIEBDC-3/2002
- Moeda: EUR
- Custos indirectos: 3.00 %
- IVA: 23.00 %

## F Fachadas, divisões e protecções

### FP Fachadas pesadas

#### FPP Painéis pré-fabricados de betão

**FPP030** m² Parede de fachada formada por placas alveolares de betão pré-esforçado, de 16 cm de espessura, 1,2 m de largura e 9 m de comprimento máximo, acabamento em betão cinzento, montagem vertical.
Fornecimento e montagem vertical de parede de fachada formada por placas alveolares de betão pré-esforçado, de 16 cm de espessura, 1,2 m de largura e 9 m de comprimento máximo, acabamento em betão cinzento, com inclusão ou delimitação de aberturas. Incluindo p/p de resolução do apoio das placas sobre a superfície superior da fundação, ligação das extremidades superiores das placas às vigas da estrutura através de conectores, ligação dos extremos das placas aos pilares da estrutura e vedação de juntas com silicone neutro, colocação em obra das placas com ajuda de autogrua e escoramentos. Totalmente montadas.
Inclui: Implantação de placas. Colocação do cordão de borracha adesivo. Posicionamento das placas no seu lugar de colocação. Aprumo e escoramento das placas. Soldadura dos elementos metálicos de ligação. Enchimento de juntas e preenchimento final com argamassa de retracção.
Critério de medição de projecto: Superfície medida segundo documentação gráfica de Projecto, sem duplicar esquinas nem encontros, descontando as aberturas de superfície maior de 3 m².
Critério de medição de obra: Medir-se-á a superfície realmente executada segundo especificações de Projecto, sem duplicar esquinas nem encontros, descontando as aberturas de superfície maior de 3 m².

| Código | Un | Descrição | Rendimento | Preço | Importância |
|---|---|---|---|---|---|
| mt12ppp010a | m² | Placa alveolar de betão pré-esforçado, de 16 cm de espessura, 1,2 m de largura e 9 m de comprimento máximo, acabamento em betão cinzento, para formação de paramento. Segundo EN 1168. (material) | 1.000 | 17.97 | 17.97 |
| mt12pph011 | kg | Pasta borracha-asfáltica para vedação a frio de juntas de painéis pré-fabricados de betão. (material) | 0.070 | 1.96 | 0.14 |
| mq07gte010c | h | Autogrua de braço telescópico com uma capacidade de elevação de 30 t e 27 m de altura máxima de trabalho. (equipamento) | 0.040 | 66.84 | 2.67 |
| mo050 | h | Oficial de 1ª montador de painéis pré-fabricados de betão. (mão de obra) | 0.063 | 17.41 | 1.10 |
| mo097 | h | Ajudante de montador de painéis pré-fabricados de betão. (mão de obra) | 0.063 | 16.45 | 1.04 |
| % | % | Custos directos complementares | 2 % | 22.92 | 0.46 |
|  |  | Custos directos |  |  | 23.38 |
