# Isolamento térmico pelo exterior de fachadas

- Propriedade do ficheiro: CYPE INGENIEROS, S.A.
- Formato: FIEBDC-3/2002
- Moeda: EUR
- Custos indirectos: 3.00 %
- IVA: 23.00 %

## F Fachadas, divisões e protecções

### FS Fachadas ETICS

#### FSM Revestimento contínuo mineral ou sintético

**FSM111** m² Isolamento térmico pelo exterior de fachadas, com o sistema Webertherm Ceramic Flexible Aislone "WEBER", composto por: duas camadas da mesma espessura de argamassa de cal, isolante térmico e acústico Webertherm Aislone "WEBER", de cor amarelo, aplicada manualmente, de 60 mm de espessura total; camada de regularização de argamassa polimérica de altas prestações reforçada com fibras, Webertherm Base, "WEBER", cor cinzento, armada com malha de fibra de vidro anti-álcalis, Webertherm 160 "WEBER", de 3,5x3,8 mm de vão de malha, 160 g/m² de massa superficial e 0,52 mm de espessura; fixação mecânica da malha de fibra de vidro ao suporte com espinha de polipropileno com prego de plástico reforçado com fibra de vidro, Webertherm Espiga H3 "WEBER"; camada de acabamento imitação alvenaria de tijolo cerâmico face à vista, de argamassa acrílica Webertene Micro "WEBER", cor branca, gama Estándar, acabamento afagado fino, sobre molde auto-adesivo Webertherm Molde Caravista "WEBER", com prévia aplicação de primário regulador da absorção Weber CS Plus "WEBER", cor branca, gama Estándar. Inclusive perfis de arranque "WEBER", de alumínio, perfis para formação de pingadeiras Webertherm CF "WEBER", de PVC com malha e perfis de canto "WEBER", de alumínio com malha.
Isolamento térmico pelo exterior de fachadas, com o sistema Webertherm Ceramic Flexible Aislone "WEBER", composto por: duas camadas da mesma espessura de argamassa de cal, isolante térmico e acústico Webertherm Aislone "WEBER", de cor amarelo, aplicada manualmente, de 60 mm de espessura total; camada de regularização de argamassa polimérica de altas prestações reforçada com fibras, Webertherm Base, "WEBER", cor cinzento, armada com malha de fibra de vidro anti-álcalis, Webertherm 160 "WEBER", de 3,5x3,8 mm de vão de malha, 160 g/m² de massa superficial e 0,52 mm de espessura; fixação mecânica da malha de fibra de vidro ao suporte com espinha de polipropileno com prego de plástico reforçado com fibra de vidro, Webertherm Espiga H3 "WEBER"; camada de acabamento imitação alvenaria de tijolo cerâmico face à vista, de argamassa acrílica Webertene Micro "WEBER", cor branca, gama Estándar, acabamento afagado fino, sobre molde auto-adesivo Webertherm Molde Caravista "WEBER", com prévia aplicação de primário regulador da absorção Weber CS Plus "WEBER", cor branca, gama Estándar. Inclusive perfis de arranque "WEBER", de alumínio, perfis para formação de pingadeiras Webertherm CF "WEBER", de PVC com malha e perfis de canto "WEBER", de alumínio com malha.
Inclui: Preparação da superfície suporte. Colocação do perfil de arranque. Aplicação da argamassa termo-isolante. Colocação dos restantes perfis. Tratamento dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície.

| Código | Un | Descrição | Rendimento | Preço | Importância |
|---|---|---|---|---|---|
| mt28maw200e | m | Perfil de arranque "WEBER", de alumínio, de 60 mm de largura e 0,88 mm de espessura, com pingadeira, para nivelação e suporte dos painéis isolantes dos sistemas de isolamento térmico pelo exterior sobre a linha de soco; incluindo kit de fixação para perfil. (material) | 0.170 | 4.51 | 0.77 |
| mt28maw010e | kg | Argamassa de cal, isolante térmico e acústico Webertherm Aislone "WEBER", de cor amarelo, composta por aglomerantes hidráulicos, cargas minerais, aligeirantes, fibras de vidro de alta dispersão e aditivos especiais, impermeável e transpirável, para aplicar com palustra, CSI W1 T1, segundo EN 998-1. (material) | 9.600 | 2.58 | 24.77 |
| mt16pew040b | Ud | Espiga de polipropileno com prego de plástico reforçado com fibra de vidro, Webertherm Espiga H3 "WEBER", de 95 mm de comprimento, para fixação de painéis isolantes. (material) | 1.000 | 0.25 | 0.25 |
| mt28mpc020a | kg | Argamassa polimérica de altas prestações reforçada com fibras, Webertherm Base, "WEBER", cor cinzento, composta de cimento cinzento, cargas minerais, resinas hidrófugas redispersáveis, fibras e aditivos especiais, para aplicar com palustra, para aderir os painéis isolantes e como camada base, tipo GP CSIII W2, segundo EN 998-1. (material) | 7.500 | 0.84 | 6.30 |
| mt28maw050h | m² | Malha de fibra de vidro anti-álcalis, Webertherm 160 "WEBER", de 3,5x3,8 mm de vão de malha, 160 g/m² de massa superficial, 0,52 mm de espessura e de 0,11x50 m, para armar argamassas. (material) | 1.100 | 1.29 | 1.42 |
| mt28maw250a | m | Perfil de PVC com malha de fibra de vidro anti-álcalis, Webertherm CF "WEBER", para formação de pingadeiras. (material) | 0.170 | 3.42 | 0.58 |
| mt28maw220a | m | Perfil de canto Webertherm "WEBER", de alumínio, com malha incorporada de fibra de vidro de 10 e 15 cm de largura a cada lado do perfil, para reforço de cantos. (material) | 0.300 | 1.66 | 0.50 |
| mt28maw240d | m | Perfil de fecho lateral Webertherm "WEBER", de alumínio, de 60 mm de largura. (material) | 0.300 | 6.50 | 1.95 |
| mt28pcc060q | kg | Primário regulador da absorção Weber CS Plus "WEBER", cor branca, gama Estándar, composto de cargas minerais, resinas em dispersão aquosa, pigmentos orgânicos, fungicidas e aditivos especiais, impermeável à água da chuva e permeável ao vapor de água. (material) | 0.200 | 4.28 | 0.86 |
| mt28maw270a | m² | Molde auto-adesivo Webertherm Molde Caravista "WEBER", de 103x88 cm e de 1 mm de espessura, para realização de camada de acabamento, imitação alvenaria de tijolo cerâmico face à vista, de 24x5 cm e 1 cm de largura de junta. (material) | 1.000 | 9.14 | 9.14 |
| mt28mac020kia | kg | Argamassa acrílica Webertene Micro "WEBER", cor branca, gama Estándar, acabamento afagado fino, composta de siloxanos, silicatos, resinas em dispersão aquosa, pigmentos orgânicos, fungicidas e aditivos especiais; para aplicar com palustra. Segundo NP EN 15824. (material) | 1.500 | 3.17 | 4.76 |
| mo039 | h | Oficial de 1ª rebocador. (mão de obra) | 0.600 | 18.85 | 11.31 |
| mo079 | h | Ajudante de rebocador. (mão de obra) | 0.600 | 18.40 | 11.04 |
| % | % | Custos directos complementares | 2 % | 73.65 | 1.47 |
|  |  | Custos directos |  |  | 75.12 |
