# Vidro temperado colorido Temprado "VITRO CRISTALGLASS", cor bronze, de 5 mm de espessura

- Propriedade do ficheiro: CYPE INGENIEROS, S.A.
- Formato: FIEBDC-3/2002
- Moeda: EUR
- Custos indirectos: 0.03 %
- IVA: 23.00 %

## F Fachadas

### FV Vidros

#### FVT Temperados

**FVT010** m² Vidro temperado colorido Temprado "VITRO CRISTALGLASS", cor bronze, de 5 mm de espessura.
Envidraçado com vidro temperado colorido, Temprado "VITRO CRISTALGLASS", de cor bronze e 5 mm de espessura, fixado sobre caixilharia com cunhagem através de calços de apoio perimetrais e laterais, vedação a frio com silicone sintético incolor Sikasil WS-305-N "SIKA". Inclusive p/p de ferragens de fixação, cortes do vidro e colocação de bites.
Inclui: Limpeza da abertura. Marcação. Realização de roços nas faces laterais e inferior do vão. Encastramento das ferragens de fixação. Colocação das folhas na abertura e montagem das mesmas com ferragens de união. Sinalização das folhas.
Critério de medição de projecto: Superfície medida segundo documentação gráfica de Projecto.
Critério de medição de obra: Será medida a superfície realmente executada segundo especificações de Projecto, somando, para cada uma das peças, a superfície resultante de arredondar por excesso cada uma das suas arestas a múltiplos de 30 mm.

| Código | Un | Descrição | Rendimento | Preço | Importância |
|---|---|---|---|---|---|
| mt21vtc021l | m² | Vidro temperado colorido Temprado "VITRO CRISTALGLASS", cor bronze, de 5 mm de espessura, inclusive p/p de ferragens de fixação. (material) | 1.006 | 34.91 | 35.12 |
| mt21sik010 | Ud | Cartucho de silicone sintético incolor Elastosil WS-305-N "SIKA" de 310 ml (rendimento aproximado de 12 m por cartucho). (material) | 0.290 | 2.47 | 0.72 |
| mt21vva021 | Ud | Material auxiliar para a colocação de vidros. (material) | 1.500 | 1.26 | 1.89 |
| mo051 | h | Oficial de 1ª vidraceiro. (mão de obra) | 0.402 | 18.20 | 7.32 |
| mo103 | h | Ajudante de vidraceiro. (mão de obra) | 0.402 | 17.76 | 7.14 |
| % | % | Custos directos complementares | 2 % | 52.19 | 1.04 |
|  |  | Custos directos |  |  | 53.23 |
